# Colector enterrado

- Propriedade do ficheiro: CYPE INGENIEROS, S.A.
- Formato: FIEBDC-3/2002
- Moeda: EUR
- Custos indirectos: 3.00 %
- IVA: 23.00 %

## A Acondicionamento do terreno

### AS Redes de drenagem horizontais

#### ASC Colectores

**ASC010** m Colector enterrado.
Colector enterrado de rede horizontal de saneamento, com caixas, com uma pendente mínima de 1,00% para a drenagem de águas residuais e 0,50% para a drenagem de águas pluviais, formado por tubo de PVC corrugado, rigidez anelar nominal 8 kN/m², de 800 mm de diâmetro exterior, com junta elástica, colocado sobre leito de areia de 10 cm de espessura, devidamente compactada e nivelada com apiloador (saltitão) de condução manual, enchimento lateral compactado até metade do diâmetro do tubo e posterior enchimento com a mesma areia até 30 cm por cima da geratriz superior do tubo. Inclusive lubrificante para montagem.
Critérios considerados na determinação do preço da unidade de obra: O preço não inclui as caixas, a escavação nem o enchimento principal.
Inclui: Marcação do traçado da conduta com as respectivas pendentes. Disposição de tubos e peças especiais. Descarga da areia no fundo da vala. Colocação dos colectores no fundo da vala. Montagem, ligação e verificação do seu correcto funcionamento. Execução do enchimento envolvente. Realização de ensaios.
Critério de medição de projecto: Comprimento medido em projecção horizontal, segundo documentação gráfica de Projecto, entre faces interiores de caixas.
Critério de medição de obra: Medir-se-á, em projecção horizontal, o comprimento realmente executado segundo especificações de Projecto, entre faces interiores de caixas, incluindo os tramos ocupados por peças especiais.

| Código | Un | Descrição | Rendimento | Preço | Importância |
|---|---|---|---|---|---|
| mt01ara010a | m³ | Areia com granulometria de 0 a 5 mm de diâmetro, limpa. (material) | 1.120 | 14.30 | 16.02 |
| mt11ade020o | m | Tubo para saneamento de PVC de parede dupla, a exterior corrugada e a interior lisa, cor telha RAL 8023, diâmetro nominal 800 mm, diâmetro exterior 855,7 mm, diâmetro interior 775 mm, rigidez anelar nominal 8 kN/m², segundo NP EN 13476-1, coeficiente de fluência inferior a 2, comprimento nominal 6 m, união por copa com junta elástica de EPDM. (material) | 1.050 | 222.47 | 233.59 |
| mt11ade100a | kg | Lubrificante para união através de junta elástica de tubos e acessórios. (material) | 0.014 | 21.13 | 0.30 |
| mq04dua020b | h | Dumper de descarga frontal de 2 t de carga útil. (equipamento) | 0.099 | 10.38 | 1.03 |
| mq02rop020 | h | Apiloador (Saltitão) de condução manual, de 80 kg, com placa de 30x30 cm. (equipamento) | 0.744 | 3.92 | 2.92 |
| mq02cia020j | h | Camião cisterna, de 8 m³ de capacidade. (equipamento) | 0.010 | 118.90 | 1.19 |
| mo020 | h | Oficial de 1ª construção. (mão de obra) | 0.739 | 22.68 | 16.76 |
| mo113 | h | Operário não qualificado construção. (mão de obra) | 0.595 | 21.45 | 12.76 |
| mo008 | h | Oficial de 1ª canalizador. (mão de obra) | 0.645 | 23.31 | 15.03 |
| mo107 | h | Ajudante de canalizador. (mão de obra) | 0.323 | 22.09 | 7.14 |
| % | % | Custos directos complementares | 2 % | 306.74 | 6.13 |
|  |  | Custos directos |  |  | 312.87 |
