# Abertura de vão de fachada tapado com alvenaria de tijolo cerâmico, em parede de alvenaria de pedra

- Propriedade do ficheiro: CYPE INGENIEROS, S.A.
- Formato: FIEBDC-3/2002
- Moeda: EUR
- Custos indirectos: 3.00 %
- IVA: 23.00 %

## D Demolições

### DE Estruturas

#### DEC Cantarias

**DEC043** m³ Abertura de vão de fachada tapado com alvenaria de tijolo cerâmico, em parede de alvenaria de pedra.
Abertura de vão de fachada tapado com de alvenaria de tijolo cerâmico perfurado, em parede de alvenaria de pedra, com meios manuais considerando um grau de complexidade médio, e carga manual para camião ou contentor.
Inclui: Demolição do elemento. Fragmentação do entulho em peças manejáveis. Remoção e acumulação de entulho. Limpeza dos restos da obra. Carga manual de entulho para camião ou contentor.
Critério de medição de projecto: Volume medido segundo documentação gráfica de Projecto.
Critério de medição de obra: Será medido o volume realmente demolido segundo especificações de Projecto.

| Código | Un | Descrição | Rendimento | Preço | Importância |
|---|---|---|---|---|---|
| mo112 | h | Operário especializado construção. (mão de obra) | 1.000 | 21.98 | 21.98 |
| mo113 | h | Operário não qualificado construção. (mão de obra) | 6.000 | 21.45 | 128.70 |
| % | % | Custos directos complementares | 2 % | 150.68 | 3.01 |
|  |  | Custos directos |  |  | 153.69 |
