# Demolição de escada com abóbada

- Propriedade do ficheiro: CYPE INGENIEROS, S.A.
- Formato: FIEBDC-3/2002
- Moeda: EUR
- Custos indirectos: 3.00 %
- IVA: 23.00 %

## D Demolições

### DE Estruturas

#### DEF Alvenarias

**DEF060** m² Demolição de escada com abóbada.
Demolição de escada de alvenaria com abóbada, degraus e revestimentos, com martelo pneumático, e carga manual para camião ou contentor.
Inclui: Demolição do elemento. Fragmentação do entulho em peças manejáveis. Remoção e acumulação de entulho. Limpeza dos restos da obra. Carga manual de entulho para camião ou contentor.
Critério de medição de projecto: Superfície medida pela sua parte interior na sua verdadeira magnitude, segundo documentação gráfica de Projecto.
Critério de medição de obra: Medir-se-á, pelo tardoz, a superfície realmente demolida segundo especificações de Projecto.

| Código | Un | Descrição | Rendimento | Preço | Importância |
|---|---|---|---|---|---|
| mq05mai030 | h | Martelo pneumático. (equipamento) | 0.350 | 4.57 | 1.60 |
| mq05pdm110 | h | Compressor portátil diesel média pressão 10 m³/min. (equipamento) | 0.175 | 7.75 | 1.36 |
| mo112 | h | Operário especializado construção. (mão de obra) | 0.350 | 21.98 | 7.69 |
| mo113 | h | Operário não qualificado construção. (mão de obra) | 0.100 | 21.45 | 2.15 |
| % | % | Custos directos complementares | 2 % | 12.80 | 0.26 |
|  |  | Custos directos |  |  | 13.06 |
