# Abertura de vão em muro de alvenaria

- Propriedade do ficheiro: CYPE INGENIEROS, S.A.
- Formato: FIEBDC-3/2002
- Moeda: EUR
- Custos indirectos: 3.00 %
- IVA: 23.00 %

## D Demolições

### DE Estruturas

#### DEF Alvenarias

**DEF041** m³ Abertura de vão em muro de alvenaria.
Abertura de vão em muro de alvenaria de tijolo cerâmico furado, com meios manuais, sem afectar a estabilidade do muro, e carga manual para camião ou contentor.
Critérios considerados na determinação do preço da unidade de obra: O preço inclui o corte prévio do contorno da abertura, mas não inclui o montagem e desmontagem do escoramento do vão nem a colocação de lintéis.
Inclui: Marcação da abertura no paramento. Corte prévio do contorno da abertura. Demolição do elemento. Fragmentação do entulho em peças manejáveis. Remoção e acumulação de entulho. Limpeza dos restos da obra. Carga manual de entulho para camião ou contentor.
Critério de medição de projecto: Volume medido segundo documentação gráfica de Projecto.
Critério de medição de obra: Será medido o volume realmente demolido segundo especificações de Projecto.

| Código | Un | Descrição | Rendimento | Preço | Importância |
|---|---|---|---|---|---|
| op00amo010 |  | Rebarbadora. | 1.000 | 0.00 | 0.00 |
| mo112 | h | Operário especializado construção. (mão de obra) | 1.650 | 21.98 | 36.27 |
| mo113 | h | Operário não qualificado construção. (mão de obra) | 1.650 | 21.45 | 35.39 |
| % | % | Custos directos complementares | 2 % | 71.66 | 1.43 |
|  |  | Custos directos |  |  | 73.09 |
