# Remoção de enchimento no tardoz de abóbada

- Propriedade do ficheiro: CYPE INGENIEROS, S.A.
- Formato: FIEBDC-3/2002
- Moeda: EUR
- Custos indirectos: 3.00 %
- IVA: 23.00 %

## D Demolições

### DE Estruturas

#### DEF Alvenarias

**DEF051** m³ Remoção de enchimento no tardoz de abóbada.
Remoção de enchimento no tardoz de abóbada, com meios manuais, e carga manual para camião ou contentor.
Inclui: Remoção do enchimento da abóbada. Fragmentação do entulho em peças manejáveis. Remoção e acumulação de entulho. Limpeza dos restos da obra. Carga manual de entulho para camião ou contentor.
Critério de medição de projecto: Volume medido segundo documentação gráfica de Projecto.
Critério de medição de obra: Será medido o volume realmente demolido segundo especificações de Projecto.

| Código | Un | Descrição | Rendimento | Preço | Importância |
|---|---|---|---|---|---|
| mo113 | h | Operário não qualificado construção. (mão de obra) | 1.800 | 21.45 | 38.61 |
| % | % | Custos directos complementares | 2 % | 38.61 | 0.77 |
|  |  | Custos directos |  |  | 39.38 |
