# Demolição de laje aligeirada de betão armado com nervuras "in situ"

- Propriedade do ficheiro: CYPE INGENIEROS, S.A.
- Formato: FIEBDC-3/2002
- Moeda: EUR
- Custos indirectos: 3.00 %
- IVA: 23.00 %

## D Demolições

### DE Estruturas

#### DEH Betão

**DEH021** m² Demolição de laje aligeirada de betão armado com nervuras "in situ", superfície entre vigas de abobadilhas cerâmicas ou de betão e camada de compressão de betão, com retroescavadora com martelo demolidor, levantamento prévio do pavimento e da sua base, e carga manual para camião ou contentor.
Demolição de laje aligeirada de betão armado com nervuras "in situ", superfície entre vigas de abobadilhas cerâmicas ou de betão e camada de compressão de betão, com retroescavadora com martelo demolidor, levantamento prévio do pavimento e da sua base, e carga manual para camião ou contentor.
Inclui: Implantação da superfície da laje a demolir. Demolição do elemento. Corte das armaduras. Fragmentação do entulho em peças manejáveis. Remoção e acumulação de entulho. Limpeza dos restos da obra. Carga manual de entulho para camião ou contentor.
Critério de medição de projecto: Superfície medida segundo documentação gráfica de Projecto.
Critério de medição de obra: Medir-se-á a superfície realmente demolida segundo especificações de Projecto.
Critérios considerados na determinação do preço da unidade de obra: O preço não inclui a remoção do pavimento.

| Código | Un | Descrição | Rendimento | Preço | Importância |
|---|---|---|---|---|---|
| mq01exn050c | h | Retroescavadora sobre pneus, de 85 kW, com martelo demolidor. (equipamento) | 0.453 | 64.84 | 29.37 |
| mq08sol010 | h | Equipamento de oxicorte, com acetileno como combustível e oxigénio como comburente. (equipamento) | 0.202 | 7.36 | 1.49 |
| mo112 | h | Operário especializado construção. (mão de obra) | 0.450 | 16.32 | 7.34 |
| mo019 | h | Oficial de 1ª soldador. (mão de obra) | 0.200 | 17.12 | 3.42 |
| mo113 | h | Operário não qualificado construção. (mão de obra) | 0.700 | 15.82 | 11.07 |
| % | % | Custos directos complementares | 2 % | 52.69 | 1.05 |
|  |  | Custos directos |  |  | 53.74 |
