# Desmontagem de grade de segurança metálica

- Propriedade do ficheiro: CYPE INGENIEROS, S.A.
- Formato: FIEBDC-3/2002
- Moeda: EUR
- Custos indirectos: 3.00 %
- IVA: 23.00 %

## D Demolições

### DF Fachadas

#### DFD Protecções e gradeamentos exteriores

**DFD040** Ud Desmontagem de grade de segurança metálica.
Desmontagem de grade de segurança metálica extensível de até 4 m² de superfície, com meios manuais e recuperação de material para localização posterior em outro local, sendo a ordem de execução do processo inversa à da sua instalação, sem deteriorar os elementos construtivos aos quais está fixada, e carga manual para camião ou contentor.
Critérios considerados na determinação do preço da unidade de obra: O preço inclui a desmontagem dos mecanismos e dos acessórios.
Inclui: Desmontagem do elemento. Classificação e etiquetagem. Armazenamento dos materiais a reutilizar. Carga manual do material a reutilizar para camião. Remoção e acumulação dos restos de obra. Limpeza dos restos da obra. Carga manual dos restos de obra para camião ou contentor.
Critério de medição de projecto: Número de unidades previstas, segundo documentação gráfica de Projecto.
Critério de medição de obra: Será medido o número de unidades realmente desmontadas segundo especificações de Projecto.

| Código | Un | Descrição | Rendimento | Preço | Importância |
|---|---|---|---|---|---|
| mo018 | h | Oficial de 1ª serralheiro. (mão de obra) | 0.360 | 22.98 | 8.27 |
| mo059 | h | Ajudante de serralheiro. (mão de obra) | 0.360 | 22.20 | 7.99 |
| mo113 | h | Operário não qualificado construção. (mão de obra) | 0.240 | 21.45 | 5.15 |
| % | % | Custos directos complementares | 2 % | 21.41 | 0.43 |
|  |  | Custos directos |  |  | 21.84 |
