# Abertura de vão em pano exterior de fachada, de tijolo face à vista

- Propriedade do ficheiro: CYPE INGENIEROS, S.A.
- Formato: FIEBDC-3/2002
- Moeda: EUR
- Custos indirectos: 3.00 %
- IVA: 23.00 %

## D Demolições

### DF Fachadas

#### DFF Alvenarias

**DFF011** m² Abertura de vão em pano exterior de fachada, de tijolo face à vista.
Abertura de vão para posterior colocação da caixilharia, em pano exterior de parede de fachada, de alvenaria armada, face à vista, formada por bloco de betão de 10 cm de espessura, com meios manuais, sem afectar a estabilidade do pano ou dos elementos construtivos contíguos, e carga manual para camião ou contentor.
Critérios considerados na determinação do preço da unidade de obra: O preço inclui o corte prévio do contorno da abertura, mas não inclui o montagem e desmontagem do escoramento do vão nem a colocação de lintéis.
Inclui: Marcação da abertura no paramento. Corte prévio do contorno da abertura. Demolição do elemento. Fragmentação do entulho em peças manejáveis. Remoção e acumulação de entulho. Limpeza dos restos da obra. Carga manual de entulho para camião ou contentor.
Critério de medição de projecto: Superfície medida segundo documentação gráfica de Projecto.
Critério de medição de obra: Medir-se-á a superfície realmente demolida segundo especificações de Projecto.

| Código | Un | Descrição | Rendimento | Preço | Importância |
|---|---|---|---|---|---|
| op00amo010 |  | Rebarbadora. | 1.000 | 0.00 | 0.00 |
| mo113 | h | Operário não qualificado construção. (mão de obra) | 0.484 | 21.45 | 10.38 |
| % | % | Custos directos complementares | 2 % | 10.38 | 0.21 |
|  |  | Custos directos |  |  | 10.59 |
