# Demolição de parapeito

- Propriedade do ficheiro: CYPE INGENIEROS, S.A.
- Formato: FIEBDC-3/2002
- Moeda: EUR
- Custos indirectos: 3.00 %
- IVA: 23.00 %

## D Demolições

### DH Remates

#### DHE Exteriores

**DHE100** m Demolição de parapeito.
Demolição de parapeito de pedra natural localizado entre as ombreiras do vão cobrindo a parte inferior das janelas, com meios manuais, sem deteriorar os elementos construtivos contíguos, e carga manual para camião ou contentor.
Inclui: Demolição do elemento. Fragmentação do entulho em peças manejáveis. Remoção e acumulação de entulho. Limpeza dos restos da obra. Carga manual de entulho para camião ou contentor.
Critério de medição de projecto: Comprimento medido segundo documentação gráfica de Projecto.
Critério de medição de obra: Será medido o comprimento realmente demolido segundo especificações de Projecto.

| Código | Un | Descrição | Rendimento | Preço | Importância |
|---|---|---|---|---|---|
| mq06hor010 | h | Betoneira eléctrica com uma capacidade de amassadura de 160 l. (equipamento) | 0.015 | 3.45 | 0.05 |
| mo020 | h | Oficial de 1ª construção. (mão de obra) | 0.126 | 22.68 | 2.86 |
| mo113 | h | Operário não qualificado construção. (mão de obra) | 0.126 | 21.45 | 2.70 |
| % | % | Custos directos complementares | 2 % | 5.61 | 0.11 |
|  |  | Custos directos |  |  | 5.72 |
