# Demolição de soco pré-fabricado

- Propriedade do ficheiro: CYPE INGENIEROS, S.A.
- Formato: FIEBDC-3/2002
- Moeda: EUR
- Custos indirectos: 3.00 %
- IVA: 23.00 %

## D Demolições

### DH Remates

#### DHE Exteriores

**DHE110** m Demolição de soco pré-fabricado.
Demolição de soco de betão polímero de menos de 50 cm de altura localizado na parte inferior do paramento vertical, com meios manuais, sem deteriorar os elementos construtivos contíguos, e carga manual para camião ou contentor.
Inclui: Demolição do elemento. Fragmentação do entulho em peças manejáveis. Remoção e acumulação de entulho. Limpeza dos restos da obra. Carga manual de entulho para camião ou contentor.
Critério de medição de projecto: Comprimento medido segundo documentação gráfica de Projecto.
Critério de medição de obra: Será medido o comprimento realmente demolido segundo especificações de Projecto.

| Código | Un | Descrição | Rendimento | Preço | Importância |
|---|---|---|---|---|---|
| mo020 | h | Oficial de 1ª construção. (mão de obra) | 0.103 | 22.68 | 2.34 |
| mo113 | h | Operário não qualificado construção. (mão de obra) | 0.103 | 21.45 | 2.21 |
| % | % | Custos directos complementares | 2 % | 4.55 | 0.09 |
|  |  | Custos directos |  |  | 4.64 |
