# Desmontagem de chaminé modular metálica

- Propriedade do ficheiro: CYPE INGENIEROS, S.A.
- Formato: FIEBDC-3/2002
- Moeda: EUR
- Custos indirectos: 3.00 %
- IVA: 23.00 %

## D Demolições

### DI Instalações

#### DIC Aquecimento, climatização e A.Q.S.

**DIC051** m Desmontagem de chaminé modular metálica.
Desmontagem de chaminé modular metálica, de parede simples, de 250 mm de diâmetro, com meios manuais e mecânicos, instalada no exterior do edifício, até 45 m de altura, e carga mecânica para camião ou contentor.
Critérios considerados na determinação do preço da unidade de obra: O preço inclui o desmontagem dos acessórios e dos suportes de fixação.
Inclui: Desmontagem do elemento. Remoção e armazenamento do material desmontado. Limpeza dos restos da obra. Carga mecânica do material desmontado e restos da obra para camião ou contentor.
Critério de medição de projecto: Comprimento medido desde o arranque da conduta até à parte superior do deflector, segundo documentação gráfica de Projecto.
Critério de medição de obra: Medir-se-á, desde o início da conduta até a parte superior do módulo final, o comprimento realmente executado segundo especificações de Projecto.

| Código | Un | Descrição | Rendimento | Preço | Importância |
|---|---|---|---|---|---|
| mq07gte010e | h | Autogrua de braço telescópico com uma capacidade de elevação de 50 t e 45 m de altura máxima de trabalho. (equipamento) | 0.075 | 110.88 | 8.32 |
| mo004 | h | Oficial de 1ª instalador de aquecimento. (mão de obra) | 0.150 | 23.31 | 3.50 |
| mo103 | h | Ajudante de instalador de aquecimento. (mão de obra) | 0.150 | 22.09 | 3.31 |
| % | % | Custos directos complementares | 2 % | 15.13 | 0.30 |
|  |  | Custos directos |  |  | 15.43 |
