# Desmontagem de unidade centralizada ar-água de arrefecimento ou bomba de calor reversível

- Propriedade do ficheiro: CYPE INGENIEROS, S.A.
- Formato: FIEBDC-3/2002
- Moeda: EUR
- Custos indirectos: 3.00 %
- IVA: 23.00 %

## D Demolições

### DI Instalações

#### DIC Aquecimento, climatização e A.Q.S.

**DIC110** Ud Desmontagem de unidade centralizada ar-água de arrefecimento ou bomba de calor reversível.
Desmontagem de unidade centralizada ar-água de arrefecimento ou bomba de calor reversível e os seus componentes, instalada no interior, de 200 kW de potência frigorífica máxima, com meios manuais e mecânicos, e recuperação, armazenamento e montagem do material no mesmo local, e carga mecânica para camião ou contentor.
Critérios considerados na determinação do preço da unidade de obra: O preço inclui o desmontagem dos acessórios e da base metálica de apoio.
Inclui: Desmontagem do elemento. Classificação e etiquetagem. Armazenamento dos materiais a reutilizar. Reposição e ligação do elemento. Remoção e acumulação dos restos de obra. Limpeza dos restos da obra. Carga mecânica dos restos de obra para camião ou contentor.
Critério de medição de projecto: Número de unidades previstas, segundo documentação gráfica de Projecto.
Critério de medição de obra: Será medido o número de unidades realmente desmontadas segundo especificações de Projecto.

| Código | Un | Descrição | Rendimento | Preço | Importância |
|---|---|---|---|---|---|
| mq04cag010a | h | Camião com grua de carga máxima 6 t. (equipamento) | 1.750 | 55.38 | 96.92 |
| mo004 | h | Oficial de 1ª instalador de aquecimento. (mão de obra) | 2.450 | 23.31 | 57.11 |
| mo103 | h | Ajudante de instalador de aquecimento. (mão de obra) | 2.450 | 22.09 | 54.12 |
| % | % | Custos directos complementares | 2 % | 208.15 | 4.16 |
|  |  | Custos directos |  |  | 212.31 |
