# Desmontagem de degrau em escada metálica

- Propriedade do ficheiro: CYPE INGENIEROS, S.A.
- Formato: FIEBDC-3/2002
- Moeda: EUR
- Custos indirectos: 3.00 %
- IVA: 23.00 %

## D Demolições

### DR Revestimentos

#### DRE Escadas

**DRE020** m Desmontagem de degrau em escada metálica.
Desmontagem de degrau metálico em escada metálica, com equipamento de oxicorte, sem afectar a estabilidade estrutural e deixando-a preparada para receber um novo degrau, e carga manual para camião ou contentor.
Inclui: Demolição do elemento. Fragmentação do entulho em peças manejáveis. Remoção e acumulação de entulho. Limpeza dos restos da obra. Carga manual de entulho para camião ou contentor.
Critério de medição de projecto: Comprimento medido segundo documentação gráfica de Projecto.
Critério de medição de obra: Será medido o comprimento realmente desmontado segundo especificações de Projecto.

| Código | Un | Descrição | Rendimento | Preço | Importância |
|---|---|---|---|---|---|
| mq08sol010 | h | Equipamento de oxicorte, com acetileno como combustível e oxigénio como comburente. (equipamento) | 0.100 | 8.25 | 0.83 |
| mo019 | h | Oficial de 1ª soldador. (mão de obra) | 0.100 | 22.98 | 2.30 |
| mo113 | h | Operário não qualificado construção. (mão de obra) | 0.100 | 21.45 | 2.15 |
| % | % | Custos directos complementares | 2 % | 5.28 | 0.11 |
|  |  | Custos directos |  |  | 5.39 |
