# Desmontagem de aparelho sanitário

- Propriedade do ficheiro: CYPE INGENIEROS, S.A.
- Formato: FIEBDC-3/2002
- Moeda: EUR
- Custos indirectos: 3.00 %
- IVA: 23.00 %

## D Demolições

### DS Equipamento

#### DSM Casas de banho

**DSM010** Ud Desmontagem de aparelho sanitário.
Desmontagem de sanita encostado à parede, com meios manuais, e recuperação, armazenamento e montagem do material no mesmo local, sendo a ordem de execução do processo inversa à da sua instalação, sem afectar a estabilidade dos elementos construtivos aos quais possa estar fixada, e carga manual para camião ou contentor.
Critérios considerados na determinação do preço da unidade de obra: O preço inclui o desmontagem dos acessórios.
Inclui: Desmontagem do elemento. Classificação e etiquetagem. Armazenamento dos materiais a reutilizar. Reposição e ligação do elemento. Remoção e acumulação dos restos de obra. Limpeza dos restos da obra. Carga manual dos restos de obra para camião ou contentor. Montagem, ligação e verificação do seu correcto funcionamento.
Critério de medição de projecto: Número de unidades previstas, segundo documentação gráfica de Projecto.
Critério de medição de obra: Será medido o número de unidades realmente desmontadas e repostas segundo especificações de Projecto.

| Código | Un | Descrição | Rendimento | Preço | Importância |
|---|---|---|---|---|---|
| mt30www010 | Ud | Material auxiliar para instalação de aparelho sanitário. (material) | 1.000 | 1.70 | 1.70 |
| mo008 | h | Oficial de 1ª canalizador. (mão de obra) | 1.960 | 23.31 | 45.69 |
| mo113 | h | Operário não qualificado construção. (mão de obra) | 1.980 | 21.45 | 42.47 |
| % | % | Custos directos complementares | 2 % | 89.86 | 1.80 |
|  |  | Custos directos |  |  | 91.66 |
