# Aço em laje de estrutura leve de perfis (light steel framing)

- Propriedade do ficheiro: CYPE INGENIEROS, S.A.
- Formato: FIEBDC-3/2002
- Moeda: EUR
- Custos indirectos: 3.00 %
- IVA: 23.00 %

## E Estruturas

### EA Metálicas

#### EAL Estruturas leves (light steel framing)

**EAL015** kg Aço em laje de estrutura leve de perfis (light steel framing).
Aço enformado em frio, galvanizado, tipo DX52D+Z275MA, em laje de estrutura leve de perfis de 0,8 mm de espessura (light steel framing). Fornecimento dos perfis mecanizados e conectados em oficina e montagem da estrutura em obra, considerando um grau de complexidade médio. Inclusive parafusos autoperfurantes para a união dos perfis entre si, elementos de travamento dos perfis e elementos de fixação dos perfis à estrutura.
Inclui: Marcação. Montagem da estrutura.
Critério de medição de projecto: Peso nominal medido segundo documentação gráfica de Projecto.
Critério de medição de obra: Determinar-se-á, a partir do peso obtido em balança oficial das unidades chegadas à obra, o peso das unidades realmente executadas segundo especificações de Projecto.

| Código | Un | Descrição | Rendimento | Preço | Importância |
|---|---|---|---|---|---|
| mt07lsf055a | kg | Aço enformado em frio, galvanizado, tipo DX52D+Z275MA, em perfis mecanizados e conectados em oficina, de 0,8 mm de espessura, para laje de estrutura leve de perfis (light steel framing), composta por vigotas de perfil em C de 90x47x12 mm, perfis em U de 100x40 mm para o encastramento das vigotas, peças compostas por perfis em C e em U como bordo da laje, rigidificadores da alma das vigotas, de perfil em C, colocados nos seus apoios e fitas metálicas para o travamento transversal das vigotas, colocadas na sua parte inferior; com parafusos autoperfurantes para a união dos perfis entre si, elementos de contraventamento dos perfis e elementos de fixação dos perfis à estrutura. (material) | 1.000 | 3.22 | 3.22 |
| mo047 | h | Oficial de 1ª montador de estruturas metálicas. (mão de obra) | 0.012 | 25.68 | 0.31 |
| mo094 | h | Ajudante de montador de estruturas metálicas. (mão de obra) | 0.012 | 25.06 | 0.30 |
| % | % | Custos directos complementares | 2 % | 3.83 | 0.08 |
|  |  | Custos directos |  |  | 3.91 |
