# Ponto singular para cobertura curva autoportante

- Propriedade do ficheiro: CYPE INGENIEROS, S.A.
- Formato: FIEBDC-3/2002
- Moeda: EUR
- Custos indirectos: 3.00 %
- IVA: 23.00 %

## E Estruturas

### EA Metálicas

#### EAQ Coberturas autoportantes

**EAQ011** m Ponto singular para cobertura curva autoportante.
Caleira para cobertura curva autoportante, com chapa dobrada de aço galvanizado, de 1,2 mm de espessura, 80 cm de desenvolvimento e 4 dobras. Inclusive acessórios de fixação das peças aos perfis autoportantes de chapa e vedante de base neutra monocomponente, para vedação de juntas.
Inclui: Marcação e colocação do remate. Fixação mecânica. Colocação da junta de estanquidade.
Critério de medição de projecto: Largura medida segundo documentação gráfica de Projecto, incrementada em 5 cm para cada lado.
Critério de medição de obra: Medir-se-á o comprimento realmente executado segundo especificações de Projecto, incluindo as entregas nos apoios.

| Código | Un | Descrição | Rendimento | Preço | Importância |
|---|---|---|---|---|---|
| mt12www030adE | m | Chapa dobrada de aço galvanizado, de 1,2 mm de espessura, 80 cm de desenvolvimento e 4 dobras, para caleira. (material) | 1.070 | 14.06 | 15.04 |
| mt13ccg030d | Ud | Parafuso auto-roscante de 6,5x130 mm de aço galvanizado, com anilha. (material) | 8.000 | 0.35 | 2.80 |
| mt21vva011 | l | Vedante de base neutra monocomponente, para vedação de juntas; para aplicar com pistola. (material) | 0.025 | 14.13 | 0.35 |
| mo051 | h | Oficial de 1ª montador de painéis metálicos. (mão de obra) | 0.350 | 23.31 | 8.16 |
| mo098 | h | Ajudante de montador de painéis metálicos. (mão de obra) | 0.175 | 22.13 | 3.87 |
| % | % | Custos directos complementares | 2 % | 30.22 | 0.60 |
|  |  | Custos directos |  |  | 30.82 |
