# Ponto singular para cobertura curva autoportante

- Propriedade do ficheiro: CYPE INGENIEROS, S.A.
- Formato: FIEBDC-3/2002
- Moeda: EUR
- Custos indirectos: 3.00 %
- IVA: 23.00 %

## E Estruturas

### EA Metálicas

#### EAQ Coberturas autoportantes

**EAQ011** m Ponto singular para cobertura curva autoportante.
Remate lateral para cobertura curva autoportante, com chapa dobrada curvada de aço galvanizado pré-lacado, de 1,0 mm de espessura, 40 cm de desenvolvimento e 3 dobras, com junta de estanquidade. Inclusive acessórios de fixação das peças aos perfis autoportantes de chapa e vedante de base neutra monocomponente, para vedação de juntas.
Inclui: Marcação e colocação do remate. Fixação mecânica. Colocação da junta de estanquidade.
Critério de medição de projecto: Comprimento medido em projecção horizontal, segundo documentação gráfica de Projecto.
Critério de medição de obra: Medir-se-á, em projecção horizontal, o comprimento realmente executado segundo especificações de Projecto.

| Código | Un | Descrição | Rendimento | Preço | Importância |
|---|---|---|---|---|---|
| mt12www035G | m | Chapa dobrada curvada de aço galvanizado pré-lacado, de 1 mm de espessura, 40 cm de desenvolvimento e 3 dobras, para remate lateral. (material) | 1.070 | 10.37 | 11.10 |
| mt13ccg030d | Ud | Parafuso auto-roscante de 6,5x130 mm de aço galvanizado, com anilha. (material) | 6.000 | 0.35 | 2.10 |
| mt21vva011 | l | Vedante de base neutra monocomponente, para vedação de juntas; para aplicar com pistola. (material) | 0.025 | 14.13 | 0.35 |
| mt13ccg040 | m | Junta de estanquidade para chapas perfiladas de aço. (material) | 1.000 | 2.66 | 2.66 |
| mo051 | h | Oficial de 1ª montador de painéis metálicos. (mão de obra) | 0.300 | 23.31 | 6.99 |
| mo098 | h | Ajudante de montador de painéis metálicos. (mão de obra) | 0.150 | 22.13 | 3.32 |
| % | % | Custos directos complementares | 2 % | 26.52 | 0.53 |
|  |  | Custos directos |  |  | 27.05 |
