# Armadura de reforço PSB "PEIKKO", para lajes de betão

- Propriedade do ficheiro: CYPE INGENIEROS, S.A.
- Formato: FIEBDC-3/2002
- Moeda: EUR
- Custos indirectos: 3.00 %
- IVA: 23.00 %

## E Estruturas

### EH Betão armado

#### EHT Pernos de punçoamento

**EHT010** Ud Armadura de reforço PSB "PEIKKO", para lajes de betão.
Armadura de reforço PSB-14/500-5 "PEIKKO" formada por 5 ancoragens com dupla cabeça cónica fabricadas com varões nervurados de aço EN 10080 B 500 B de 14 mm de diâmetro e 500 mm de altura, ligadas por um perfil de montagem S235JR (Fe360), com Avaliação Técnica Europeia ETA 13/0151, para lajes de betão.
Inclui: Montagem e colocação da armadura. Fixação da armadura.
Critério de medição de projecto: Número de unidades previstas, segundo documentação gráfica de Projecto.
Critério de medição de obra: Medir-se-á o número de unidades realmente executadas segundo especificações de Projecto.

| Código | Un | Descrição | Rendimento | Preço | Importância |
|---|---|---|---|---|---|
| mt07pkk010cL1e | Ud | Armadura de reforço PSB-14/500-5 "PEIKKO" formada por 5 ancoragens com dupla cabeça cónica fabricadas com varões nervurados de aço EN 10080 B 500 B de 14 mm de diâmetro e 500 mm de altura, ligadas por um perfil de montagem S235JR (Fe360), para incrementar a capacidade por punçoamento de estruturas de betão. (material) | 1.000 | 17.68 | 17.68 |
| mt08var050 | kg | Arame galvanizado para atar, de 1,30 mm de diâmetro. (material) | 0.008 | 1.50 | 0.01 |
| mo043 | h | Oficial de 1ª armador de ferro. (mão de obra) | 0.025 | 25.68 | 0.64 |
| mo090 | h | Ajudante de armador de ferro. (mão de obra) | 0.025 | 25.06 | 0.63 |
| % | % | Custos directos complementares | 2 % | 18.96 | 0.38 |
|  |  | Custos directos |  |  | 19.34 |
