# Conector cravado

- Propriedade do ficheiro: CYPE INGENIEROS, S.A.
- Formato: FIEBDC-3/2002
- Moeda: EUR
- Custos indirectos: 3.00 %
- IVA: 23.00 %

## E Estruturas

### EH Betão armado

#### EHX Lajes mistas

**EHX020** Ud Conector cravado.
Conector de aço galvanizado de 125 mm de altura, para utilização sobre vigas metálicas em lajes mistas de 14,5 cm de altura mínima; fixado com pregos de aço galvanizado através de pregadora a pólvora.
Inclui: Marcação e disposição do conector. Fixação do conector com pregos, através de pregadora a pólvora.
Critério de medição de projecto: Número de unidades previstas, segundo documentação gráfica de Projecto.
Critério de medição de obra: Medir-se-á o número de unidades realmente executadas segundo especificações de Projecto.

| Código | Un | Descrição | Rendimento | Preço | Importância |
|---|---|---|---|---|---|
| mt07cem010f | Ud | Conector em "L", de aço galvanizado, de 125 mm de altura, para fixar a estrutura de aço através de cravagem. (material) | 1.000 | 4.78 | 4.78 |
| mt07cem020 | Ud | Prego de aço galvanizado, para aplicação com pistola. (material) | 2.000 | 0.49 | 0.98 |
| mt07cem030 | Ud | Cartucho de pólvora para fixação por disparo com pregadora. (material) | 2.000 | 0.37 | 0.74 |
| op00cla020 |  | Pregadora a pólvora. | 1.000 | 0.00 | 0.00 |
| mo047 | h | Oficial de 1ª montador de estruturas metálicas. (mão de obra) | 0.020 | 23.64 | 0.47 |
| % | % | Custos directos complementares | 2 % | 6.97 | 0.14 |
|  |  | Custos directos |  |  | 7.11 |
