# Parede móvel acústica

- Propriedade do ficheiro: CYPE INGENIEROS, S.A.
- Formato: FIEBDC-3/2002
- Moeda: EUR
- Custos indirectos: 3.00 %
- IVA: 23.00 %

## F Fachadas, divisões e protecções

### FO Divisórias e paredes móveis

#### FOM Modulares

**FOM030** m² Parede móvel acústica.
Parede móvel acústica, de suspensão simples, composta por módulos cegos independentes ensamblados entre si, de até 3500 mm de altura e entre 800 e 1200 mm de largura máxima, com sistema de correr com calha superior, sem guia inferior, formados por: painéis exteriores de painel aglomerado hidrófugo, revestido em ambas as faces com placa laminada compacta de alta pressão (HPL), cor a escolher, de 16 mm de espessura e isolante interior com painel semi-rígido de lã mineral, de 50 mm de espessura, densidade 40 kg/m³; e por uma estrutura interna dupla formada por um caixilho autoportante de alumínio anodizado, de 70 mm de espessura, como suporte de mecanismos interiores e guias de desgaste, e um caixilho perimetral telescópico de alumínio, como suporte de juntas acústicas verticais com bandas magnéticas. Incluindo portas embebidas no painel; mecanismo com guias superiores; deslizamento através de roldanas de quatro rolamentos poliméricos axiais; guia de alumínio lacado suspensa da laje; suporte de parede; ferragem; travão e batente, pernos de 80 mm, de aço inoxidável e puxadores de aço inoxidável, colocados a ambos os lados. Totalmente montado e terminado segundo desenhos do projecto.
Inclui: Marcação dos pontos de fixação. Aprumo, nivelamento e fixação dos perfis que formam o sistema de correr. Colocação e fixação dos módulos.
Critério de medição de projecto: Superfície medida segundo documentação gráfica de Projecto.
Critério de medição de obra: Medir-se-á a superfície realmente executada segundo especificações de Projecto.

| Código | Un | Descrição | Rendimento | Preço | Importância |
|---|---|---|---|---|---|
| mt22tma020Da | m² | Parede móvel acústica, de suspensão simples, composta por módulos cegos independentes ensamblados entre si, de até 3500 mm de altura e entre 800 e 1200 mm de largura máxima, com sistema de correr com calha superior, sem guia inferior, formados por: painéis exteriores de painel aglomerado hidrófugo, revestido em ambas as faces com placa laminada compacta de alta pressão (HPL), cor a escolher, de 16 mm de espessura e isolante interior com painel semi-rígido de lã mineral, de 50 mm de espessura, densidade 40 kg/m³; e por uma estrutura interna dupla formada por um caixilho autoportante de alumínio anodizado, de 70 mm de espessura, como suporte de mecanismos interiores e guias de desgaste, e um caixilho perimetral telescópico de alumínio, como suporte de juntas acústicas verticais com bandas magnéticas. (material) | 1.000 | 550.87 | 550.87 |
| mo011 | h | Oficial de 1ª montador. (mão de obra) | 0.500 | 23.31 | 11.66 |
| mo080 | h | Ajudante de montador. (mão de obra) | 0.500 | 22.13 | 11.07 |
| % | % | Custos directos complementares | 2 % | 573.60 | 11.47 |
|  |  | Custos directos |  |  | 585.07 |
