# Soco para sistema ETICS "GRUPO PUMA" de isolamento térmico pelo exterior de fachadas

- Propriedade do ficheiro: CYPE INGENIEROS, S.A.
- Formato: FIEBDC-3/2002
- Moeda: EUR
- Custos indirectos: 3.00 %
- IVA: 23.00 %

## F Fachadas, divisões e protecções

### FS Fachadas ETICS

#### FSM Revestimento contínuo mineral ou sintético

**FSM026** m² Soco para sistema ETICS "GRUPO PUMA" de isolamento térmico pelo exterior de fachadas.
Soco para sistema Traditerm EPS "GRUPO PUMA", com ETA 07/0054, de isolamento térmico pelo exterior de fachadas, de alvenaria cerâmica, de tijolo sílico-calcário ou de bloco de betão, com os painéis isolantes enterrados, composto por: camada de impermeabilização de argamassa flexível bicomponente, Morcem Dry F "GRUPO PUMA", cor cinzento, aplicada em duas camadas; painel rígido de poliestireno extrudido, Traditerm Panel XPS "GRUPO PUMA", segundo EN 13164, de superfície rugosa e estrutura celular fechada, de cor branca, de 60 mm de espessura, fixado ao suporte com argamassa Traditerm "GRUPO PUMA", aplicada manualmente e fixações mecânicas com bucha de expansão de polipropileno Traditerm "GRUPO PUMA"; camada de regularização de argamassa Traditerm "GRUPO PUMA", aplicada manualmente, armada com malha de fibra de vidro, anti-álcalis, Traditerm "GRUPO PUMA", de 5x4 mm de vão de malha, de 0,6 mm de espessura e de 160 g/m² de massa superficial; camada de acabamento de argamassa acrílica Morcemcril "GRUPO PUMA", cor Blanco 100, sobre primário acrílico Fondo Morcemcril "GRUPO PUMA".
Critérios considerados na determinação do preço da unidade de obra: O preço inclui a execução dos remates nos encontros com paramentos, revestimentos ou outros elementos assentes na sua superfície.
Inclui: Preparação da superfície suporte. Aplicação do impermeabilizante. Corte e preparação do isolamento. Colocação do isolamento sobre o paramento. Aplicação da argamassa base e colocação da malha de fibra de vidro na camada de regularização. Resolução dos pontos singulares. Formação de juntas. Aplicação da camada de acabamento.
Critério de medição de projecto: Superfície medida segundo documentação gráfica de Projecto.
Critério de medição de obra: Medir-se-á a superfície realmente executada segundo especificações de Projecto.

| Código | Un | Descrição | Rendimento | Preço | Importância |
|---|---|---|---|---|---|
| mt15igp010l | kg | Argamassa flexível bicomponente, Morcem Dry F "GRUPO PUMA", cor cinzento, composta por ligantes hidráulicos e resinas sintéticas, resistência à pressão hidrostática positiva e negativa de 15 bar, com certificado de potabilidade, segundo NP EN 1504-2. (material) | 3.000 | 2.99 | 8.97 |
| mt28mop030va | kg | Argamassa tipo GP W2, segundo EN 998-1 Traditerm "GRUPO PUMA", impermeável à água da chuva, permeável ao vapor de água e não propagador da chama, para aplicar com palustra, para aderir os painéis isolantes e como camada base, prévia amassadura com água. (material) | 9.000 | 0.77 | 6.93 |
| mt16pxg010v | m² | Painel rígido de poliestireno extrudido, Traditerm Panel XPS "GRUPO PUMA", segundo EN 13164, de superfície rugosa e estrutura celular fechada, de cor branca, de 60 mm de espessura, resistência térmica 1,76 m²°C/W, condutibilidade térmica 0,034 W/(m°C), Euroclasse E de reacção ao fogo segundo NP EN 13501-1. (material) | 1.050 | 15.66 | 16.44 |
| mt16pep100D | Ud | Bucha de expansão de polipropileno Traditerm "GRUPO PUMA", de 120 mm de comprimento, para fixação de placas isolantes. (material) | 8.000 | 0.23 | 1.84 |
| mt28mop050e | m² | Malha de fibra de vidro, anti-álcalis, Traditerm "GRUPO PUMA", de 5x4 mm de vão de malha, de 0,6 mm de espessura, de 160 g/m² de massa superficial e de 1,1x50 m, para armar argamassas. (material) | 1.100 | 1.69 | 1.86 |
| mt28mop320d | l | Primário acrílico Fondo Morcemcril "GRUPO PUMA", composto por resinas acrílicas, pigmentos minerais e aditivos orgânicos e inorgânicos, impermeável à água da chuva e permeável ao vapor de água, para aplicar com trincha, rolo ou pistola. (material) | 0.037 | 3.78 | 0.14 |
| mt28mop310lag | kg | Argamassa acrílica Morcemcril "GRUPO PUMA", cor Blanco 100, composta por resinas acrílicas, pigmentos minerais e aditivos orgânicos e inorgânicos, anti-caruncho e anti-verdete, permeável ao vapor de água e com resistência ao envelhecimento, à contaminação urbana e aos raios UV, para revestimento de paramentos exteriores. (material) | 0.467 | 3.15 | 1.47 |
| mo054 | h | Oficial de 1ª montador de isolamentos. (mão de obra) | 0.100 | 25.32 | 2.53 |
| mo101 | h | Ajudante de montador de isolamentos. (mão de obra) | 0.100 | 24.04 | 2.40 |
| mo039 | h | Oficial de 1ª rebocador. (mão de obra) | 0.600 | 24.63 | 14.78 |
| mo079 | h | Ajudante de rebocador. (mão de obra) | 0.600 | 24.04 | 14.42 |
| mo032 | h | Oficial de 1ª aplicador de produtos impermeabilizantes. (mão de obra) | 0.100 | 24.63 | 2.46 |
| mo070 | h | Ajudante de aplicador de produtos impermeabilizantes. (mão de obra) | 0.100 | 24.04 | 2.40 |
| % | % | Custos directos complementares | 2 % | 76.64 | 1.53 |
|  |  | Custos directos |  |  | 78.17 |
