# Sistema ETICS Ecosate® "ISOVER" de isolamento térmico pelo exterior de fachadas

- Propriedade do ficheiro: CYPE INGENIEROS, S.A.
- Formato: FIEBDC-3/2002
- Moeda: EUR
- Custos indirectos: 3.00 %
- IVA: 23.00 %

## F Fachadas, divisões e protecções

### FS Fachadas ETICS

#### FSM Revestimento contínuo mineral ou sintético

**FSM030** m² Sistema ETICS Ecosate® "ISOVER" de isolamento térmico pelo exterior de fachadas.
Isolamento térmico pelo exterior de fachadas, com o sistema Ecosate "ISOVER", com ETA 20/0722, composto por: painel rígido de lã de rocha de alta densidade, não revestido, hidrófobo, modelo TF Profi "ISOVER", de 60 mm de espessura, fixado ao suporte com argamassa polimérica Ecosate® Base "ISOVER" e fixações mecânicas com bucha de expansão com prego, Ecosate® H1 Eco "ISOVER"; camada de regularização de argamassa polimérica Ecosate® Base "ISOVER", armada com malha de fibra de vidro anti-álcalis, Ecosate® Malla "ISOVER", de 3,5x3,8 mm de vão de malha, de 160 g/m² de massa superficial; camada de acabamento de revestimento Ecosate® Basic L "ISOVER", resistente aos raios ultravioleta, acabamento médio, cor a escolher, gama Standard, sobre primário, Ecosate® Primer "ISOVER", cor a escolher, gama Standard. Inclusive perfis de arranque de alumínio, perfis de fecho superior de alumínio, perfis de canto de PVC com malha.
Critérios considerados na determinação do preço da unidade de obra: O preço inclui a execução dos remates nos encontros com paramentos, revestimentos ou outros elementos assentes na sua superfície.
Inclui: Preparação da superfície suporte. Colocação do perfil de arranque. Corte e preparação do isolamento. Colocação do isolamento sobre o paramento. Colocação dos restantes perfis. Resolução dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt28iso220h | m | Perfil de arranque Ecosate® "ISOVER" de alumínio, de 60 mm de largura, com pingadeira, para nivelação e suporte dos painéis isolantes dos sistemas de isolamento térmico pelo exterior sobre a linha de soco. (material) | 0.600 | 1.44 | 0.86 |
| mt28iso230h | m | Perfil de fecho superior, Ecosate® "ISOVER", de alumínio, de 60 mm de largura, para coroamento dos painéis isolantes dos sistemas de isolamento térmico pelo exterior. (material) | 0.170 | 12.15 | 2.07 |
| mt28iso010a | kg | Argamassa polimérica Ecosate® Base "ISOVER", para aderir os painéis isolantes, prévia amassadura com água. (material) | 10.000 | 0.97 | 9.70 |
| mt16lri070x | m² | Painel rígido de lã de rocha de alta densidade, não revestido, hidrófobo, modelo TF Profi "ISOVER", de 60 mm de espessura, segundo EN 13162, resistência térmica 1,75 m²°C/W, condutibilidade térmica 0,035 W/(m°C), Euroclasse A1 de reacção ao fogo segundo NP EN 13501-1, com código de designação MW-EN 13162-T5-WS-MU1-CS(10)305-TR10, de aplicação como isolante térmico e sonoro em sistemas compostos de isolamento pelo exterior de fachadas. (material) | 1.100 | 22.65 | 24.92 |
| mt28iso090a | Ud | Bucha de expansão, Ecosate® H1 Eco 95 "ISOVER", de 95 mm de comprimento, com aro de estanquidade e prego para fixação de placas isolantes. (material) | 8.000 | 0.41 | 3.28 |
| mt28iso240b | m | Perfil de PVC com malha de fibra de vidro, Ecosate® "ISOVER", para formação de pingadeiras. (material) | 0.300 | 3.20 | 0.96 |
| mt28iso200b | m | Perfil de canto Ecosate® "ISOVER" de PVC com malha, para reforço de cantos. (material) | 0.300 | 0.52 | 0.16 |
| mt28iso210h | m | Perfil de fecho lateral, Ecosate® "ISOVER", de alumínio, de 60 mm de largura. (material) | 0.300 | 9.65 | 2.90 |
| mt28iso070a | m² | Malha de fibra de vidro anti-álcalis, Ecosate® Malla "ISOVER", de 3,5x3,8 mm de vão de malha, de 160 g/m² de massa superficial, para armar argamassas. (material) | 1.100 | 1.78 | 1.96 |
| mt28iso030a | kg | Primário, Ecosate® Primer "ISOVER", cor a escolher, gama Standard; para aplicar com rolo, máquina de projectar ou escova. (material) | 0.350 | 7.72 | 2.70 |
| mt28iso050a | kg | Revestimento Ecosate® Basic L "ISOVER", resistente aos raios ultravioleta, acabamento médio, cor a escolher, gama Standard, composto por resinas acrílicas em dispersão aquosa, pigmentos minerais, fungicidas e aditivos especiais; para aplicar com palustra e talocha ou com pistola de projectar. (material) | 2.500 | 5.68 | 14.20 |
| mt15bas010a | m | Cordão de polietileno expandido de células fechadas, de secção circular de 6 mm de diâmetro, para o enchimento de fundo de junta. (material) | 0.170 | 0.06 | 0.01 |
| mt15bas035a | Ud | Cartucho de massa elastomérica tixotrópica, monocomponente, à base de polímeros híbridos (MS), de cor cinzento, de 600 ml, de alta aderência, com elevadas propriedades elásticas, resistência ao envelhecimento e aos raios UV, dureza Shore A aproximada de 25 e alongamento em ruptura > 600%, segundo EN ISO 11600. (material) | 0.020 | 8.24 | 0.16 |
| mo054 | h | Oficial de 1ª montador de isolamentos. (mão de obra) | 0.100 | 25.32 | 2.53 |
| mo101 | h | Ajudante de montador de isolamentos. (mão de obra) | 0.100 | 24.04 | 2.40 |
| mo039 | h | Oficial de 1ª rebocador. (mão de obra) | 0.600 | 24.63 | 14.78 |
| mo079 | h | Ajudante de rebocador. (mão de obra) | 0.600 | 24.04 | 14.42 |
| % | % | Custos directos complementares | 2 % | 98.01 | 1.96 |
|  |  | Custos directos |  |  | 99.97 |
