# Transporte de elementos de fibrocimento com amianto

- Propriedade do ficheiro: CYPE INGENIEROS, S.A.
- Formato: FIEBDC-3/2002
- Moeda: EUR
- Custos indirectos: 3.00 %
- IVA: 23.00 %

## G Gestão de resíduos

### GE Gestão de resíduos perigosos

#### GEB Transporte de resíduos perigosos

**GEB020** m³ Transporte de elementos de fibrocimento com amianto.
Transporte de elementos de fibrocimento com amianto procedentes de uma demolição, a aterro específico ou operador licenciado de gestão de resíduos, previamente plastificados e paletizados.
Critérios considerados na determinação do preço da unidade de obra: O preço inclui a viagem de ida, a descarga e a viagem de volta, mas não inclui a plastificação, o etiquetagem, a paletização nem a carga em obra.
Inclui: Transporte de resíduos a aterro específico, instalação de tratamento de resíduos de construção e demolição externa à obra ou centro de valorização ou eliminação de resíduos. Descarga dos resíduos.
Critério de medição de projecto: Volume teórico, estimado a partir do peso e da densidade aparente dos diferentes materiais que compõem os resíduos, segundo documentação gráfica de Projecto.
Critério de medição de obra: Será medido, incluindo o empolamento, o volume de resíduos realmente transportado segundo especificações de Projecto.

| Código | Un | Descrição | Rendimento | Preço | Importância |
|---|---|---|---|---|---|
| mt08grg100 | m³ | Transporte de placas de fibrocimento com amianto, procedentes da demolição de uma cobertura, a aterro específico ou operador licenciado de gestão de resíduos, previamente plastificadas, paletizadas e carregadas para camião, considerando a ida, descarga e volta. (material) | 1.000 | 95.20 | 95.20 |
| % | % | Custos directos complementares | 2 % | 95.20 | 1.90 |
|  |  | Custos directos |  |  | 97.10 |
