# Perfil autocolante de transição entre pavimentos a diferentes níveis, de alumínio

- Propriedade do ficheiro: CYPE INGENIEROS, S.A.
- Formato: FIEBDC-3/2002
- Moeda: EUR
- Custos indirectos: 3.00 %
- IVA: 23.00 %

## H Remates e trabalhos auxiliares

### HD Perfis decorativos

#### HDS Perfis para juntas entre pavimentos

**HDS021** m Perfil autocolante de transição entre pavimentos a diferentes níveis, de alumínio.
Perfil autocolante de transição entre pavimentos a diferentes níveis, de alumínio anodizado, com superfície estriada, de 45 mm de largura para salvar desníveis entre 3 e 8 mm.
Inclui: Preparação da superfície suporte. Marcação. Corte e preparação. Colocação e fixação.
Critério de medição de projecto: Comprimento medido segundo documentação gráfica de Projecto. Não foi incrementada a medição por perdas, uma vez que na composição se considerou 5% a mais.
Critério de medição de obra: Medir-se-á o comprimento realmente executado segundo especificações de Projecto.

| Código | Un | Descrição | Rendimento | Preço | Importância |
|---|---|---|---|---|---|
| mt18jpc060kf | m | Perfil autocolante de transição entre pavimentos a diferentes níveis, de alumínio anodizado, com superfície estriada, de 45 mm de largura para salvar desníveis entre 3 e 8 mm. (material) | 1.050 | 10.96 | 11.51 |
| mo023 | h | Oficial de 1ª ladrilhador. (mão de obra) | 0.050 | 22.68 | 1.13 |
| % | % | Custos directos complementares | 2 % | 12.64 | 0.25 |
|  |  | Custos directos |  |  | 12.89 |
