# Forro de viga metálica, com tijolo cerâmico

- Propriedade do ficheiro: CYPE INGENIEROS, S.A.
- Formato: FIEBDC-3/2002
- Moeda: EUR
- Custos indirectos: 3.00 %
- IVA: 23.00 %

## H Remates e trabalhos auxiliares

### HF Coretes e forros de elementos estruturais

#### HFE Forros de elementos estruturais

**HFE010** m² Forro de viga metálica, com tijolo cerâmico.
Forro de viga metálica, pelas duas faces da alma, realizado com alvenaria de tijolo cerâmico furado simples, para revestir, 30x20x4 cm, com juntas de 10 mm de espessura, assente com argamassa de cimento confeccionada em obra, com 250 kg/m³ de cimento, cor cinzento, com aditivo plastificante-arejante, dosificação 1:6, fornecida a granel, acabamento com emboço de argamassa de cimento, confeccionada em obra, com aditivo hidrófugo, dosificação 1:3, armada e reforçada com malha anti-álcalis.
Inclui: Preparação da argamassa. Colocação dos tijolos, previamente humedecidos, por fiadas inteiras. Correcção de falhas de juntas e limpeza. Colocação da malha. Aplicação da argamassa. Acabamento superficial. Cura da argamassa.
Critério de medição de projecto: Superfície construída, medida segundo documentação gráfica de Projecto.
Critério de medição de obra: Medir-se-á a superfície realmente executada segundo especificações de Projecto.

| Código | Un | Descrição | Rendimento | Preço | Importância |
|---|---|---|---|---|---|
| mt04lpt010a | Ud | Tijolo cerâmico furado simples, para revestir, 30x20x4 cm, para utilização em alvenaria protegida (peça P), densidade 890 kg/m³, segundo NP EN 771-1. (material) | 16.000 | 0.23 | 3.68 |
| mt08aaa010a | m³ | Água. (material) | 0.010 | 1.50 | 0.02 |
| mt01arg005a | t | Areia de pedreira, para argamassa preparada em obra. (material) | 0.028 | 18.00 | 0.50 |
| mt08cet020e | t | Cimento CEM II / A-L 32,5 N, a granel, segundo NP EN 197-1. (material) | 0.001 | 89.64 | 0.09 |
| mt08adt040 | kg | Aditivo plastificante-arejante para argamassas. (material) | 0.017 | 1.16 | 0.02 |
| mt08cem011a | kg | Cimento Portland CEM II/B-L 32,5 R, cor cinzento, em sacos, segundo NP EN 197-1. (material) | 6.750 | 0.10 | 0.68 |
| mt08adt010 | kg | Aditivo hidrófugo para impermeabilização de argamassas ou betões. (material) | 0.135 | 1.20 | 0.16 |
| mt09var030a | m² | Malha de fibra de vidro tecida, com impregnação de PVC, de 10x10 mm de vão de malha, anti-álcalis, de 115 a 125 g/m² e 500 µm de espessura, para armar rebocos tradicionais, emboços e argamassas. (material) | 1.050 | 1.55 | 1.63 |
| mq06hor010 | h | Betoneira eléctrica com uma capacidade de amassadura de 160 l. (equipamento) | 0.013 | 3.45 | 0.04 |
| mo020 | h | Oficial de 1ª construção. (mão de obra) | 1.000 | 22.68 | 22.68 |
| mo113 | h | Operário não qualificado construção. (mão de obra) | 0.947 | 21.45 | 20.31 |
| % | % | Custos directos complementares | 2 % | 49.81 | 1.00 |
|  |  | Custos directos |  |  | 50.81 |
