# Peça de remate de aço galvanizado

- Propriedade do ficheiro: CYPE INGENIEROS, S.A.
- Formato: FIEBDC-3/2002
- Moeda: EUR
- Custos indirectos: 3.00 %
- IVA: 23.00 %

## H Remates e trabalhos auxiliares

### HR Remates de fachada

#### HRA De aço galvanizado

**HRA100** m Peça de remate de aço galvanizado.
Peça de remate de chapa dobrada de aço galvanizado, espessura 0,8 mm, desenvolvimento 150 mm e 4 dobras; colocação com adesivo betuminoso de aplicação a frio, e vedação das juntas entre peças e, se for o caso, das uniões com os muros com vedante adesivo monocomponente.
Inclui: Marcação da disposição das peças. Corte das peças. Colocação, aprumo, nivelamento e alinhamento. Resolução de encontros e de pontos singulares. Vedação de juntas e limpeza.
Critério de medição de projecto: Comprimento medido segundo documentação gráfica de Projecto.
Critério de medição de obra: Medir-se-á o comprimento realmente executado segundo especificações de Projecto.

| Código | Un | Descrição | Rendimento | Preço | Importância |
|---|---|---|---|---|---|
| mt20wwr010 | kg | Adesivo betuminoso de aplicação a frio, para chapas metálicas. (material) | 0.150 | 6.08 | 0.91 |
| mt20rca010hc | m | Peça de remate de chapa dobrada de aço galvanizado, espessura 0,8 mm, desenvolvimento 150 mm e 4 dobras. (material) | 1.000 | 5.52 | 5.52 |
| mt22www010d | Ud | Cartucho de 290 ml de vedante adesivo monocomponente, neutro, súper elástico, à base de polímero MS, cor transparente, com resistência à intempérie e aos raios UV e alongamento até à rotura 750%. (material) | 0.200 | 5.29 | 1.06 |
| mo018 | h | Oficial de 1ª serralheiro. (mão de obra) | 0.100 | 22.98 | 2.30 |
| mo059 | h | Ajudante de serralheiro. (mão de obra) | 0.100 | 22.20 | 2.22 |
| % | % | Custos directos complementares | 2 % | 12.01 | 0.24 |
|  |  | Custos directos |  |  | 12.25 |
