# Remate de chapa dobrada de aço galvanizado, espessura 1 mm, desenvolvimento 400 mm e 3 dobras; colocação com adesivo betuminoso de aplicação a frio

- Propriedade do ficheiro: CYPE INGENIEROS, S.A.
- Formato: FIEBDC-3/2002
- Moeda: EUR
- Custos indirectos: 3.00 %
- IVA: 23.00 %

## H Remates e trabalhos auxiliares

### HR Remates

#### HRA De aço galvanizado

**HRA100** m Remate de chapa dobrada de aço galvanizado, espessura 1 mm, desenvolvimento 400 mm e 3 dobras; colocação com adesivo betuminoso de aplicação a frio.
Remate de chapa dobrada de aço galvanizado, espessura 1 mm, desenvolvimento 400 mm e 3 dobras; colocação com adesivo betuminoso de aplicação a frio.
Inclui: Marcação da disposição das peças. Corte das peças. Colocação, aprumo, nivelamento e alinhamento. Tratamento de encontros e de pontos singulares.
Critério de medição de projecto: Comprimento medido segundo documentação gráfica de Projecto.
Critério de medição de obra: Medir-se-á o comprimento realmente executado segundo especificações de Projecto.

| Código | Un | Descrição | Rendimento | Preço | Importância |
|---|---|---|---|---|---|
| mt20wwr010 | kg | Adesivo betuminoso de aplicação a frio, para chapas metálicas. (material) | 1.000 | 6.08 | 6.08 |
| mt26cpa010pb | m | Remate de chapa dobrada de aço galvanizado, espessura 1 mm, desenvolvimento 400 mm e 3 dobras. (material) | 1.000 | 4.39 | 4.39 |
| mo018 | h | Oficial de 1ª serralheiro. (mão de obra) | 0.100 | 19.11 | 1.91 |
| mo059 | h | Ajudante de serralheiro. (mão de obra) | 0.100 | 18.46 | 1.85 |
| % | % | Custos directos complementares | 2 % | 14.23 | 0.28 |
|  |  | Custos directos |  |  | 14.51 |
