# Cornija de fachada, de poliestireno expandido

- Propriedade do ficheiro: CYPE INGENIEROS, S.A.
- Formato: FIEBDC-3/2002
- Moeda: EUR
- Custos indirectos: 3.00 %
- IVA: 23.00 %

## H Remates e trabalhos auxiliares

### HR Remates de fachada

#### HRE De poliestireno expandido

**HRE090** m Cornija de fachada, de poliestireno expandido.
Cornija de fachada, de poliestireno expandido, com revestimento de argamassa acrílica, de 117x130 mm; fixada com ancoragem química composta por resina e varão roscado de aço inoxidável A4-70, com porca e anilha, de 10 mm de diâmetro; e vedação das juntas entre peças e das uniões com os muros com cola à base de poliuretano.
Critérios considerados na determinação do preço da unidade de obra: O preço não inclui o revestimento.
Inclui: Preparação da superfície de apoio. Marcação da disposição das peças. Corte das peças. Execução de ancoragens. Colocação, aprumo, nivelamento e alinhamento das peças. Vedação de juntas. Reparação dos possíveis defeitos causados durante a sua instalação. Lixagem das juntas. Limpeza.
Critério de medição de projecto: Comprimento medido entre eixos, segundo documentação gráfica de Projecto.
Critério de medição de obra: Medir-se-á, a eixos, o comprimento realmente executado segundo especificações de Projecto.

| Código | Un | Descrição | Rendimento | Preço | Importância |
|---|---|---|---|---|---|
| mt26aaq010e | Ud | Ancoragem química composta por resina e varão roscado de aço inoxidável A4-70, segundo NP EN ISO 3506-1; com porca e anilha, de 10 mm de diâmetro. (material) | 1.600 | 4.50 | 7.20 |
| mt20mhe010a | m | Cornija de fachada, de poliestireno expandido, com revestimento de argamassa acrílica, de 117x130 mm, fornecida em peças de até 1,22 m de comprimento. (material) | 1.050 | 25.84 | 27.13 |
| mt20wwa031 | Ud | Cartucho de 310 cm³ de adesivo à base de poliuretano, impermeável. (material) | 0.250 | 17.57 | 4.39 |
| mt28mop310ma | kg | Argamassa acrílica, cor branco, composta por resinas acrílicas, pigmentos minerais e aditivos orgânicos e inorgânicos, anti-caruncho e anti-verdete, permeável ao vapor de água e com resistência ao envelhecimento, à contaminação urbana e aos raios UV, para revestimento de paramentos exteriores. (material) | 0.100 | 3.82 | 0.38 |
| op00amo010 |  | Rebarbadora. | 1.000 | 0.00 | 0.00 |
| op00tal010 |  | Berbequim. | 1.000 | 0.00 | 0.00 |
| mo020 | h | Oficial de 1ª construção. (mão de obra) | 0.250 | 22.68 | 5.67 |
| mo113 | h | Operário não qualificado construção. (mão de obra) | 0.500 | 21.45 | 10.73 |
| % | % | Custos directos complementares | 2 % | 55.50 | 1.11 |
|  |  | Custos directos |  |  | 56.61 |
