# Limpeza periódica de obra

- Propriedade do ficheiro: CYPE INGENIEROS, S.A.
- Formato: FIEBDC-3/2002
- Moeda: EUR
- Custos indirectos: 3.00 %
- IVA: 23.00 %

## H Remates e trabalhos auxiliares

### HY Trabalhos auxiliares de pedreiro

#### HYL Limpeza de obra

**HYL010** m² Limpeza periódica de obra.
Repercussão por m² de superfície construída de obra das horas de operário não qualificado dedicadas à limpeza periódica da obra, em habitação unifamiliar, após a finalização das diferentes actividades que intervêm durante a execução da obra, e não tenham incluída a limpeza no seu preço.
Critérios considerados na determinação do preço da unidade de obra: O preço inclui a carga manual do entulho gerado para camião ou contentor.
Inclui: Trabalhos de limpeza. Remoção e acumulação dos restos gerados. Carga manual do entulho gerado para camião ou contentor.
Critério de medição de projecto: Superfície construída, medida segundo documentação gráfica de Projecto.
Critério de medição de obra: Medir-se-á a superfície realmente executada segundo especificações de Projecto.

| Código | Un | Descrição | Rendimento | Preço | Importância |
|---|---|---|---|---|---|
| mo113 | h | Operário não qualificado construção. (mão de obra) | 0.120 | 23.29 | 2.79 |
| % | % | Custos directos complementares | 2 % | 2.79 | 0.06 |
|  |  | Custos directos |  |  | 2.85 |
