# Regulação e controlo centralizado

- Propriedade do ficheiro: CYPE INGENIEROS, S.A.
- Formato: FIEBDC-3/2002
- Moeda: EUR
- Custos indirectos: 3.00 %
- IVA: 23.00 %

## I Instalações

### IC Aquecimento, arrefecimento, climatização e A.Q.S.

#### ICF Unidades não autónomas de climatização

**ICF001** Ud Regulação e controlo centralizado.
Regulação e controlo centralizado, formado por: controlador de fan-coil (FCC), configurado como principal. Totalmente montado, ligado e colocado em funcionamento pela empresa instaladora para a verificação do seu correcto funcionamento.
Inclui: Implantação da unidade. Colocação e fixação da unidade. Ligação com o fan-coil. Colocação em funcionamento.
Critério de medição de projecto: Número de unidades previstas, segundo documentação gráfica de Projecto.
Critério de medição de obra: Medir-se-á o número de unidades realmente executadas segundo especificações de Projecto.

| Código | Un | Descrição | Rendimento | Preço | Importância |
|---|---|---|---|---|---|
| mt42cnt090b | Ud | Controlador de fan-coil (FCC), configurado como principal, com acção proporcional sobre válvula e gestão automática de até 3 velocidades de ventilação, entrada digital com função configurável desde o controlador central do sistema. (material) | 1.000 | 172.00 | 172.00 |
| mo005 | h | Oficial de 1ª instalador de ar condicionado. (mão de obra) | 0.100 | 23.31 | 2.33 |
| mo104 | h | Ajudante de instalador de ar condicionado. (mão de obra) | 0.100 | 22.09 | 2.21 |
| % | % | Custos directos complementares | 2 % | 176.54 | 3.53 |
|  |  | Custos directos |  |  | 180.07 |
