# Cortina de ar

- Propriedade do ficheiro: CYPE INGENIEROS, S.A.
- Formato: FIEBDC-3/2002
- Moeda: EUR
- Custos indirectos: 3.00 %
- IVA: 23.00 %

## I Instalações

### IC Aquecimento, arrefecimento, climatização e A.Q.S.

#### ICF Unidades não autónomas de climatização

**ICF130** Ud Cortina de ar.
Cortina de ar para colocação em tecto falso, com caixa e grelha metálica envernizada cor preto RAL 9005, de 1694x204x390 mm (recomendado para altura máxima 3 m), caudal de ar 2600 m³/h, ventilador tangencial de alto rendimento com motor para alimentação monofásica a 230 V, de duas velocidades, controlo remoto para selecção de velocidade. Totalmente montado, ligado e colocado em funcionamento pela empresa instaladora para a verificação do seu correcto funcionamento.
Inclui: Implantação da unidade. Colocação e fixação da unidade. Ligação. Colocação em funcionamento.
Critério de medição de projecto: Número de unidades previstas, segundo documentação gráfica de Projecto.
Critério de medição de obra: Medir-se-á o número de unidades realmente executadas segundo especificações de Projecto.

| Código | Un | Descrição | Rendimento | Preço | Importância |
|---|---|---|---|---|---|
| mt42csp130jfa | Ud | Cortina de ar para colocação em tecto falso, com caixa e grelha metálica envernizada cor preto RAL 9005, de 1694x204x390 mm (recomendado para altura máxima 3 m), caudal de ar 2600 m³/h, ventilador tangencial de alto rendimento com motor para alimentação monofásica a 230 V, de duas velocidades, controlo remoto para selecção de velocidade. (material) | 1.000 | 2192.15 | 2192.15 |
| mo005 | h | Oficial de 1ª instalador de ar condicionado. (mão de obra) | 3.000 | 23.31 | 69.93 |
| mo104 | h | Ajudante de instalador de ar condicionado. (mão de obra) | 3.000 | 22.09 | 66.27 |
| % | % | Custos directos complementares | 2 % | 2328.35 | 46.57 |
|  |  | Custos directos |  |  | 2374.92 |
