# Cortina de ar

- Propriedade do ficheiro: CYPE INGENIEROS, S.A.
- Formato: FIEBDC-3/2002
- Moeda: EUR
- Custos indirectos: 3.00 %
- IVA: 23.00 %

## I Instalações

### IC Aquecimento, arrefecimento, climatização e A.Q.S.

#### ICF Unidades não autónomas de climatização

**ICF130** Ud Cortina de ar.
Cortina de ar, com bateria de água, com caixa metálica envernizada cor branca RAL 9003, de 1390x315x405 mm (recomendado para altura máxima 10 m), caudal de ar 5200 m³/h, potência 33 kW (temperatura de entrada do ar: 15°C, temperatura de entrada da água: 80°C, salto térmico da água: 20°C), ventilador tangencial de alto rendimento com motor para alimentação monofásica a 230 V, de duas velocidades. Totalmente montado, ligado e colocado em funcionamento pela empresa instaladora para a verificação do seu correcto funcionamento.
Inclui: Implantação da unidade. Colocação e fixação da unidade. Ligação. Colocação em funcionamento.
Critério de medição de projecto: Número de unidades previstas, segundo documentação gráfica de Projecto.
Critério de medição de obra: Medir-se-á o número de unidades realmente executadas segundo especificações de Projecto.

| Código | Un | Descrição | Rendimento | Preço | Importância |
|---|---|---|---|---|---|
| mt42csp180a | Ud | Cortina de ar, com bateria de água, com caixa metálica envernizada cor branca RAL 9003, de 1390x315x405 mm (recomendado para altura máxima 10 m), caudal de ar 5200 m³/h, potência 33 kW (temperatura de entrada do ar: 15°C, temperatura de entrada da água: 80°C, salto térmico da água: 20°C), ventilador tangencial de alto rendimento com motor para alimentação monofásica a 230 V, de duas velocidades. (material) | 1.000 | 4044.66 | 4044.66 |
| mo005 | h | Oficial de 1ª instalador de ar condicionado. (mão de obra) | 4.633 | 23.31 | 108.00 |
| mo104 | h | Ajudante de instalador de ar condicionado. (mão de obra) | 4.633 | 22.09 | 102.34 |
| % | % | Custos directos complementares | 2 % | 4255.00 | 85.10 |
|  |  | Custos directos |  |  | 4340.10 |
