# Caldeira a gás, doméstica, convencional, mural, para aquecimento e A.Q.S

- Propriedade do ficheiro: CYPE INGENIEROS, S.A.
- Formato: FIEBDC-3/2002
- Moeda: EUR
- Custos indirectos: 3.00 %
- IVA: 23.00 %

## I Instalações

### IC Aquecimento, arrefecimento, climatização e A.Q.S.

#### ICG Caldeiras a gás

**ICG032** Ud Caldeira a gás, doméstica, convencional, mural, para aquecimento e A.Q.S.
Caldeira mural a gás propano, para aquecimento e A.Q.S. instantânea, câmara de combustão estanque, potência nominal 24 kW, potência de aquecimento 24 kW, potência de A.Q.S. 24 kW, eficiência energética classe C em aquecimento, eficiência energética classe B em A.Q.S., perfil de consumo XL, caudal específico de A.Q.S. segundo NP EN 625 de 11,8 l/min, dimensões 700x400x298 mm, peso 27,5 kg, acendimento electrónico e segurança por ionização, sem chama piloto. Totalmente montada, ligada e testada.
Inclui: Marcação. Disposição dos elementos. Montagem da caldeira e dos seus acessórios. Ligação com as redes de abastecimento de água, de gás, de saneamento e eléctrica, e com a conduta de evacuação dos produtos de combustão. Colocação em funcionamento.
Critério de medição de projecto: Número de unidades previstas, segundo documentação gráfica de Projecto.
Critério de medição de obra: Medir-se-á o número de unidades realmente executadas segundo especificações de Projecto.

| Código | Un | Descrição | Rendimento | Preço | Importância |
|---|---|---|---|---|---|
| mt38cmj010b | Ud | Caldeira mural a gás propano, para aquecimento e A.Q.S. instantânea, câmara de combustão estanque, potência nominal 24 kW, potência de aquecimento 24 kW, potência de A.Q.S. 24 kW, eficiência energética classe C em aquecimento, eficiência energética classe B em A.Q.S., perfil de consumo XL, caudal específico de A.Q.S. segundo NP EN 625 de 11,8 l/min, dimensões 700x400x298 mm, peso 27,5 kg, acendimento electrónico e segurança por ionização, sem chama piloto. (material) | 1.000 | 1165.00 | 1165.00 |
| mt38www012 | Ud | Material auxiliar para instalações de aquecimento e A.Q.S. (material) | 1.000 | 2.10 | 2.10 |
| mo004 | h | Oficial de 1ª instalador de aquecimento. (mão de obra) | 3.000 | 23.31 | 69.93 |
| mo103 | h | Ajudante de instalador de aquecimento. (mão de obra) | 3.000 | 22.09 | 66.27 |
| % | % | Custos directos complementares | 2 % | 1303.30 | 26.07 |
|  |  | Custos directos |  |  | 1329.37 |
