# Conduta de alumínio

- Propriedade do ficheiro: CYPE INGENIEROS, S.A.
- Formato: FIEBDC-3/2002
- Moeda: EUR
- Custos indirectos: 3.00 %
- IVA: 23.00 %

## I Instalações

### IC Aquecimento, arrefecimento, climatização e A.Q.S.

#### ICO Sistemas de evacuação dos produtos da combustão

**ICO180** m Conduta de alumínio.
Conduta para evacuação dos produtos da combustão ou admissão de ar comburente, formada por tubo de alumínio acabamento lacado cor branca, com junta de estanquidade de silicone, de 60 mm de diâmetro interior, temperatura máxima de 200°C, pressão de trabalho até 200 Pa. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din131a | Ud | Material auxiliar para montagem e fixação dos tubos de alumínio, de 60 mm de diâmetro interior. (material) | 1.000 | 1.61 | 1.61 |
| mt20din130ap | m | Tubo de alumínio acabamento lacado cor branca, com junta de estanquidade de silicone, de 60 mm de diâmetro interior, temperatura máxima de 200°C, pressão de trabalho até 200 Pa, segundo NP EN 1856-2, com o preço incrementado em 75% relativamente a acessórios, peças especiais e módulos finais. (material) | 1.000 | 47.04 | 47.04 |
| mo004 | h | Oficial de 1ª instalador de aquecimento. (mão de obra) | 0.270 | 25.32 | 6.84 |
| mo103 | h | Ajudante de instalador de aquecimento. (mão de obra) | 0.270 | 23.99 | 6.48 |
| % | % | Custos directos complementares | 2 % | 61.97 | 1.24 |
|  |  | Custos directos |  |  | 63.21 |
