# Contentor pré-fabricado para caldeira e armazenamento de pellets

- Propriedade do ficheiro: CYPE INGENIEROS, S.A.
- Formato: FIEBDC-3/2002
- Moeda: EUR
- Custos indirectos: 3.00 %
- IVA: 23.00 %

## I Instalações

### IC Aquecimento, arrefecimento, climatização e A.Q.S.

#### ICQ Caldeiras de biomassa

**ICQ075** Ud Contentor pré-fabricado para caldeira e armazenamento de pellets.
Contentor para caldeira de biomassa com silo para pellets de 45 m³ de capacidade, dimensões exteriores 6000x2980x2710 mm, com instalação para a impulsão e o retorno da água de aquecimento, cablagem eléctrica, chaminé de aço, acessórios de segurança, ventiladores e portas corta-fogo (caldeira e sistema de alimentação não incluídos neste preço), sobre fundação (não incluída neste preço). Totalmente montado.
Inclui: Marcação. Colocação do contentor.
Critério de medição de projecto: Número de unidades previstas, segundo documentação gráfica de Projecto.
Critério de medição de obra: Medir-se-á o número de unidades realmente executadas segundo especificações de Projecto.

| Código | Un | Descrição | Rendimento | Preço | Importância |
|---|---|---|---|---|---|
| mt38gil600f | Ud | Contentor para caldeira de biomassa com silo para pellets de 45 m³ de capacidade, dimensões exteriores 6000x2980x2710 mm, com instalação para a impulsão e o retorno da água de aquecimento, cablagem eléctrica, chaminé de aço, acessórios de segurança, ventiladores e portas corta-fogo (caldeira e sistema de alimentação não incluídos neste preço). (material) | 1.000 | 44627.00 | 44627.00 |
| mo003 | h | Oficial de 1ª electricista. (mão de obra) | 4.000 | 25.32 | 101.28 |
| mo102 | h | Ajudante de electricista. (mão de obra) | 4.000 | 23.99 | 95.96 |
| % | % | Custos directos complementares | 2 % | 44824.24 | 896.48 |
|  |  | Custos directos |  |  | 45720.72 |
