# Conduta de chapa galvanizada

- Propriedade do ficheiro: CYPE INGENIEROS, S.A.
- Formato: FIEBDC-3/2002
- Moeda: EUR
- Custos indirectos: 3.00 %
- IVA: 23.00 %

## I Instalações

### IC Aquecimento, arrefecimento, climatização e A.Q.S.

#### ICR Sistemas de condução de ar

**ICR020** m² Conduta de chapa galvanizada.
Rede de condutas de distribuição de ar para climatização, constituída por condutas de chapa galvanizada de 1,5 mm de espessura e juntas transversais com abraçadeira tipo Metu e vedada com massa resistente a altas temperaturas. Incluindo embocaduras, derivações, acessórios de montagem, elementos de fixação e peças especiais.
Inclui: Marcação do traçado das condutas. Marcação e posterior ancoragem dos suportes das condutas. Montagem e fixação de condutas. Verificação do seu correcto funcionamento. Realização de ensaios.
Critério de medição de projecto: Superfície projectada, segundo documentação gráfica de Projecto, calculada como produto do perímetro pelo comprimento do tramo, medido entre os eixos dos elementos ou dos pontos a ligar, sem descontar as peças especiais.
Critério de medição de obra: Medir-se-á a superfície realmente executada segundo especificações de Projecto.

| Código | Un | Descrição | Rendimento | Preço | Importância |
|---|---|---|---|---|---|
| mt42con115s | Ud | Repercussão, por m², de material auxiliar para fixação à obra de condutas autoportantes para a distribuição de ar em ventilação e climatização. (material) | 1.000 | 2.18 | 2.18 |
| mt42con110s | m² | Chapa galvanizada de 1,5 mm de espessura, e juntas transversais com abraçadeira tipo Metu e vedada com massa resistente a altas temperaturas, para a formação de condutas autoportantes para a distribuição de ar em ventilação e climatização. (material) | 1.050 | 14.54 | 15.27 |
| mo013 | h | Oficial de 1ª montador de condutas de chapa metálica. (mão de obra) | 0.600 | 23.31 | 13.99 |
| mo084 | h | Ajudante de montador de condutas de chapa metálica. (mão de obra) | 0.600 | 22.13 | 13.28 |
| % | % | Custos directos complementares | 2 % | 44.72 | 0.89 |
|  |  | Custos directos |  |  | 45.61 |
