# Recuperador de calor e humidade ar-ar. Instalação em tecto

- Propriedade do ficheiro: CYPE INGENIEROS, S.A.
- Formato: FIEBDC-3/2002
- Moeda: EUR
- Custos indirectos: 3.00 %
- IVA: 23.00 %

## I Instalações

### IC Aquecimento, arrefecimento, climatização e A.Q.S.

#### ICR Sistemas de condução de ar

**ICR115** Ud Recuperador de calor e humidade ar-ar. Instalação em tecto.
Recuperador entálpico ar-ar, eficiência de recuperação calorífica a velocidade alta 76%, caudal de ar nominal a velocidade máxima 250 m³/h, pressão de ar nominal a velocidade máxima 70 Pa, consumo eléctrico a velocidade alta 125 W, dimensões 285x525x776 mm, peso 24 kg, pressão sonora a velocidade máxima 28 dBA, alimentação monofásica (230V/50Hz), com ligações de 150 mm de diâmetro, permutador de calor de alta eficiência, pré-filtros de ar, ventiladores com motor DC de 3 velocidades, com alteração de modo automático de operação de recuperação a free-cooling e possibilidade de controlo domótico. Instalação em tecto.
Inclui: Marcação. Colocação e fixação. Ligação e verificação do seu correcto funcionamento.
Critério de medição de projecto: Número de unidades previstas, segundo documentação gráfica de Projecto.
Critério de medição de obra: Medir-se-á o número de unidades realmente executadas segundo especificações de Projecto.

| Código | Un | Descrição | Rendimento | Preço | Importância |
|---|---|---|---|---|---|
| mt42dai650b | Ud | Recuperador entálpico ar-ar, eficiência de recuperação calorífica a velocidade alta 76%, caudal de ar nominal a velocidade máxima 250 m³/h, pressão de ar nominal a velocidade máxima 70 Pa, consumo eléctrico a velocidade alta 125 W, dimensões 285x525x776 mm, peso 24 kg, pressão sonora a velocidade máxima 28 dBA, alimentação monofásica (230V/50Hz), com ligações de 150 mm de diâmetro, permutador de calor de alta eficiência, pré-filtros de ar, ventiladores com motor DC de 3 velocidades, com alteração de modo automático de operação de recuperação a free-cooling e possibilidade de controlo domótico. (material) | 1.000 | 1944.15 | 1944.15 |
| mo005 | h | Oficial de 1ª instalador de ar condicionado. (mão de obra) | 0.700 | 23.31 | 16.32 |
| mo104 | h | Ajudante de instalador de ar condicionado. (mão de obra) | 0.700 | 22.09 | 15.46 |
| % | % | Custos directos complementares | 2 % | 1975.93 | 39.52 |
|  |  | Custos directos |  |  | 2015.45 |
