# Permutador de placas

- Propriedade do ficheiro: CYPE INGENIEROS, S.A.
- Formato: FIEBDC-3/2002
- Moeda: EUR
- Custos indirectos: 3.00 %
- IVA: 23.00 %

## I Instalações

### IC Aquecimento, arrefecimento, climatização e A.Q.S.

#### ICS Sistemas de condução de água

**ICS070** Ud Permutador de placas.
Permutador de placas de aço inoxidável AISI 316, potência 86 kW, pressão máxima de trabalho 6 bar e temperatura máxima de 100°C. Inclusive válvulas de corte, manómetros, termómetros, elementos de montagem e acessórios necessários para o seu correcto funcionamento.
Inclui: Marcação. Colocação. Ligação. Verificação do seu correcto funcionamento.
Critério de medição de projecto: Número de unidades previstas, segundo documentação gráfica de Projecto.
Critério de medição de obra: Medir-se-á o número de unidades realmente executadas segundo especificações de Projecto.

| Código | Un | Descrição | Rendimento | Preço | Importância |
|---|---|---|---|---|---|
| mt38csg310B | Ud | Permutador de placas de aço inoxidável AISI 316, potência 86 kW, pressão máxima de trabalho 6 bar e temperatura máxima de 100°C. (material) | 1.000 | 350.00 | 350.00 |
| mt37sve010d | Ud | Válvula de esfera de latão niquelado para enroscar de 1". (material) | 2.000 | 12.15 | 24.30 |
| mt37sve010e | Ud | Válvula de esfera de latão niquelado para enroscar de 1 1/4". (material) | 2.000 | 16.78 | 33.56 |
| mt42www040 | Ud | Manómetro com banho de glicerina e diâmetro de esfera de 100 mm, com tomada vertical, para montagem roscado de 1/2", escala de pressão de 0 a 5 bar. (material) | 4.000 | 43.29 | 173.16 |
| mt42www050 | Ud | Termómetro bimetálico, diâmetro de esfera de 100 mm, com tomada vertical, com bainha de 1/2", escala de temperatura de 0 a 120°C. (material) | 4.000 | 54.70 | 218.80 |
| mt38www011 | Ud | Material auxiliar para instalações de A.Q.S. (material) | 1.000 | 1.45 | 1.45 |
| mo004 | h | Oficial de 1ª instalador de aquecimento. (mão de obra) | 1.300 | 23.31 | 30.30 |
| mo103 | h | Ajudante de instalador de aquecimento. (mão de obra) | 1.300 | 22.09 | 28.72 |
| % | % | Custos directos complementares | 2 % | 860.29 | 17.21 |
|  |  | Custos directos |  |  | 877.50 |
