# Equipamento pré-montado com contador de água

- Propriedade do ficheiro: CYPE INGENIEROS, S.A.
- Formato: FIEBDC-3/2002
- Moeda: EUR
- Custos indirectos: 3.00 %
- IVA: 23.00 %

## I Instalações

### IC Aquecimento, arrefecimento, climatização e A.Q.S.

#### ICS Sistemas de condução de água

**ICS092** Ud Equipamento pré-montado com contador de água.
Equipamento pré-montado para distribuição de A.Q.S. a 2 habitações, com 2 contadores de 2,5 m³/h de caudal nominal e DN 15 mm de leitura directa, com válvulas de corte, válvulas de corte com função antirretorno, colector modular componível DN 25 mm com tampa cega e carcaça de polietileno expandido de 15 mm de espessura para isolamento térmico.
Inclui: Marcação. Colocação. Ligação.
Critério de medição de projecto: Número de unidades previstas, segundo documentação gráfica de Projecto.
Critério de medição de obra: Medir-se-á o número de unidades realmente executadas segundo especificações de Projecto.

| Código | Un | Descrição | Rendimento | Preço | Importância |
|---|---|---|---|---|---|
| mt38alb780ecq | Ud | Equipamento pré-montado para distribuição de A.Q.S. a 2 habitações, com 2 contadores de 2,5 m³/h de caudal nominal e DN 15 mm de leitura directa, com válvulas de corte, válvulas de corte com função antirretorno, colector modular componível DN 25 mm com tampa cega e carcaça de polietileno expandido de 15 mm de espessura para isolamento térmico. (material) | 1.000 | 287.62 | 287.62 |
| mt38www012 | Ud | Material auxiliar para instalações de aquecimento e A.Q.S. (material) | 1.000 | 2.10 | 2.10 |
| mo004 | h | Oficial de 1ª instalador de aquecimento. (mão de obra) | 1.000 | 23.31 | 23.31 |
| % | % | Custos directos complementares | 2 % | 313.03 | 6.26 |
|  |  | Custos directos |  |  | 319.29 |
