# Detector infravermelho passivo

- Propriedade do ficheiro: CYPE INGENIEROS, S.A.
- Formato: FIEBDC-3/2002
- Moeda: EUR
- Custos indirectos: 3.00 %
- IVA: 23.00 %

## I Instalações

### ID Segurança

#### IDD Detectores volumétricos

**IDD010** Ud Detector infravermelho passivo.
Detector volumétrico infra-vermelho passivo, cobertura volumétrica de 12 m/90°, cobertura de cortina de 12 m/6°, cobertura de largo alcance de 20 m/6°, com detecção de ângulo zero, led de teste, memória de alarme, contador de impulsos, filtro de luz branca e protecção anti-abertura. Inclusive elementos de fixação.
Inclui: Marcação. Fixação ao paramento. Montagem, ligação e verificação do seu correcto funcionamento.
Critério de medição de projecto: Número de unidades previstas, segundo documentação gráfica de Projecto.
Critério de medição de obra: Medir-se-á o número de unidades realmente executadas segundo especificações de Projecto.

| Código | Un | Descrição | Rendimento | Preço | Importância |
|---|---|---|---|---|---|
| mt41ing060a | Ud | Detector volumétrico infra-vermelho passivo, cobertura volumétrica de 12 m/90°, cobertura de cortina de 12 m/6°, cobertura de largo alcance de 20 m/6°, com detecção de ângulo zero, led de teste, memória de alarme, contador de impulsos, filtro de luz branca e protecção anti-abertura. Inclusive elementos de fixação. (material) | 1.000 | 19.98 | 19.98 |
| mo006 | h | Oficial de 1ª instalador de redes e equipamentos de detecção e segurança. (mão de obra) | 0.250 | 23.31 | 5.83 |
| mo105 | h | Ajudante de instalador de redes e equipamentos de detecção e segurança. (mão de obra) | 0.250 | 22.09 | 5.52 |
| % | % | Custos directos complementares | 2 % | 31.33 | 0.63 |
|  |  | Custos directos |  |  | 31.96 |
