# Inversor fotovoltaico

- Propriedade do ficheiro: CYPE INGENIEROS, S.A.
- Formato: FIEBDC-3/2002
- Moeda: EUR
- Custos indirectos: 3.00 %
- IVA: 23.00 %

## I Instalações

### IE Eléctricas

#### IEF Solar fotovoltaica

**IEF020** Ud Inversor fotovoltaico.
Inversor trifásico, potência máxima de entrada 15 kW, voltagem de entrada máxima 1000 Vcc, intervalo de voltagem de entrada de 260 a 800 Vcc, potência nominal de saída 10 kW, potência máxima de saída 10 kVA, eficiência máxima 98,3%, dimensões 460x176x497 mm, com comunicação via Wi-Fi para controlo remoto desde um smartphone, tablet ou PC, portas Ethernet e RS-485, e protocolo de comunicação Modbus. Inclusive acessórios necessários para a sua correcta instalação.
Inclui: Montagem, fixação e nivelação. Ligação e verificação do seu correcto funcionamento.
Critério de medição de projecto: Número de unidades previstas, segundo documentação gráfica de Projecto.
Critério de medição de obra: Medir-se-á o número de unidades realmente executadas segundo especificações de Projecto.

| Código | Un | Descrição | Rendimento | Preço | Importância |
|---|---|---|---|---|---|
| mt35ifg040b | Ud | Inversor trifásico, potência máxima de entrada 15 kW, voltagem de entrada máxima 1000 Vcc, intervalo de voltagem de entrada de 260 a 800 Vcc, potência nominal de saída 10 kW, potência máxima de saída 10 kVA, eficiência máxima 98,3%, dimensões 460x176x497 mm, com comunicação via Wi-Fi para controlo remoto desde um smartphone, tablet ou PC, portas Ethernet e RS-485, e protocolo de comunicação Modbus. (material) | 1.000 | 2235.33 | 2235.33 |
| mo003 | h | Oficial de 1ª electricista. (mão de obra) | 0.600 | 23.31 | 13.99 |
| mo102 | h | Ajudante de electricista. (mão de obra) | 0.600 | 22.09 | 13.25 |
| % | % | Custos directos complementares | 2 % | 2262.57 | 45.25 |
|  |  | Custos directos |  |  | 2307.82 |
