# Saída de cabos encastrada

- Propriedade do ficheiro: CYPE INGENIEROS, S.A.
- Formato: FIEBDC-3/2002
- Moeda: EUR
- Custos indirectos: 3.00 %
- IVA: 23.00 %

## I Instalações

### IE Eléctricas

#### IEM Mecanismos

**IEM080** Ud Saída de cabos encastrada.
Saída de cabos, gama média, com bornes duplos para 4 condutores de até 2,5 mm² de secção, tensão nominal 400 V e abraçadeira de fixação, com tampa, de cor branca e espelho para um elemento, de cor. Instalação encastrada.
Critérios considerados na determinação do preço da unidade de obra: O preço não inclui a caixa para mecanismo encastrado.
Inclui: Montagem, ligação e verificação do seu correcto funcionamento.
Critério de medição de projecto: Número de unidades previstas, segundo documentação gráfica de Projecto.
Critério de medição de obra: Medir-se-á o número de unidades realmente executadas segundo especificações de Projecto.

| Código | Un | Descrição | Rendimento | Preço | Importância |
|---|---|---|---|---|---|
| mt33gmg820a | Ud | Saída de cabos, para encastrar, gama média, com bornes duplos para 4 condutores de até 2,5 mm² de secção, tensão nominal 400 V e abraçadeira de fixação. (material) | 1.000 | 7.96 | 7.96 |
| mt33gmg825a | Ud | Tampa para saída de cabos, gama média, de cor branca. (material) | 1.000 | 2.33 | 2.33 |
| mt33gmg950b | Ud | Espelho para um elemento, gama média, de cor. (material) | 1.000 | 2.94 | 2.94 |
| mo003 | h | Oficial de 1ª electricista. (mão de obra) | 0.140 | 23.31 | 3.26 |
| % | % | Custos directos complementares | 2 % | 16.49 | 0.33 |
|  |  | Custos directos |  |  | 16.82 |
