# Comutador inversor encastrado, anti-vandalismo

- Propriedade do ficheiro: CYPE INGENIEROS, S.A.
- Formato: FIEBDC-3/2002
- Moeda: EUR
- Custos indirectos: 3.00 %
- IVA: 23.00 %

## I Instalações

### IE Eléctricas

#### IEM Mecanismos

**IEM042** Ud Comutador inversor encastrado, anti-vandalismo.
Comutador inversor, anti-vandalismo, com grau de protecção IP44, de intensidade atribuída 10 AX, tensão atribuída 250 V, gama média formado por mecanismo para comutador inversor, com tecla basculante, anti-vandalismo com efeito pulsação, com pontos em relevo de material termoplástico cor branca acabamento brilhante, com grau de protecção IP44 e espelho anti-vandalismo, para um elemento de material termoplástico cor branca acabamento brilhante, com junta de estanquidade grau de protecção IP44. Instalação encastrada.
Critérios considerados na determinação do preço da unidade de obra: O preço não inclui a caixa para mecanismo encastrado.
Inclui: Montagem, ligação e verificação do seu correcto funcionamento.
Critério de medição de projecto: Número de unidades previstas, segundo documentação gráfica de Projecto.
Critério de medição de obra: Medir-se-á o número de unidades realmente executadas segundo especificações de Projecto.

| Código | Un | Descrição | Rendimento | Preço | Importância |
|---|---|---|---|---|---|
| mt33gir822a | Ud | Mecanismo para comutador inversor, com tecla basculante, anti-vandalismo com efeito pulsação, com pontos em relevo de material termoplástico cor branca acabamento brilhante, com grau de protecção IP44, intensidade atribuída 10 AX, tensão atribuída 250 V, com resistência aos raios UV e à intempérie, para encastrar. (material) | 1.000 | 24.02 | 24.02 |
| mt33gir801ab | Ud | Espelho anti-vandalismo, para um elemento de material termoplástico cor branca acabamento brilhante, com junta de estanquidade grau de protecção IP44, de montagem fácil (sem ferramentas) e desmontagem com desaparafusadora Torx T9 ou T10. (material) | 1.000 | 11.97 | 11.97 |
| mo003 | h | Oficial de 1ª electricista. (mão de obra) | 0.190 | 23.31 | 4.43 |
| % | % | Custos directos complementares | 2 % | 40.42 | 0.81 |
|  |  | Custos directos |  |  | 41.23 |
