# Regulador electrónico de tensão, encastrado

- Propriedade do ficheiro: CYPE INGENIEROS, S.A.
- Formato: FIEBDC-3/2002
- Moeda: EUR
- Custos indirectos: 3.00 %
- IVA: 23.00 %

## I Instalações

### IE Eléctricas

#### IEM Mecanismos

**IEM100** Ud Regulador electrónico de tensão, encastrado.
Regulador electrónico de tensão com comando rotativo, gama básica, com tampa e botão, de cor branca e espelho para um elemento, de cor branca. Instalação encastrada.
Critérios considerados na determinação do preço da unidade de obra: O preço não inclui a caixa para mecanismo encastrado.
Inclui: Montagem, ligação e verificação do seu correcto funcionamento.
Critério de medição de projecto: Número de unidades previstas, segundo documentação gráfica de Projecto.
Critério de medição de obra: Medir-se-á o número de unidades realmente executadas segundo especificações de Projecto.

| Código | Un | Descrição | Rendimento | Preço | Importância |
|---|---|---|---|---|---|
| mt33gbg250a | Ud | Regulador electrónico de tensão com comando rotativo, para encastrar, gama básica, de 230 V de tensão de alimentação, para lâmpadas incandescentes ou halógenas, de 40 a 500 W de potência total instalada, lâmpadas halógenas de baixa voltagem com transformador electromagnético, de 40 a 500 VA de potência total instalada e lâmpadas halógenas de baixa voltagem com transformador electrónico de 40 a 300 VA de potência total instalada, com fusível de protecção de 2,5 A de intensidade nominal, segundo EN 60669. (material) | 1.000 | 99.80 | 99.80 |
| mt33gbg255a | Ud | Tampa e botão, para regulador electrónico de tensão com comando rotativo, gama básica, de cor branca. (material) | 1.000 | 3.44 | 3.44 |
| mt33gbg950a | Ud | Espelho para um elemento, gama básica, de cor branca. (material) | 1.000 | 1.94 | 1.94 |
| mo003 | h | Oficial de 1ª electricista. (mão de obra) | 0.190 | 23.31 | 4.43 |
| % | % | Custos directos complementares | 2 % | 109.61 | 2.19 |
|  |  | Custos directos |  |  | 111.80 |
