# Seccionador

- Propriedade do ficheiro: CYPE INGENIEROS, S.A.
- Formato: FIEBDC-3/2002
- Moeda: EUR
- Custos indirectos: 3.00 %
- IVA: 23.00 %

## I Instalações

### IE Eléctricas

#### IEX Aparelhagem

**IEX215** Ud Seccionador.
Interruptor seccionador com comando rotativo, tripolar (3P), intensidade nominal 2000 A, com 2 fusíveis de 1000 A cada um, de 378x450x374 mm. Totalmente montado, ligado e testado.
Inclui: Montagem e ligação do elemento.
Critério de medição de projecto: Número de unidades previstas, segundo documentação gráfica de Projecto.
Critério de medição de obra: Medir-se-á o número de unidades realmente executadas segundo especificações de Projecto.

| Código | Un | Descrição | Rendimento | Preço | Importância |
|---|---|---|---|---|---|
| mt35amc550qq | Ud | Interruptor seccionador com comando rotativo, tripolar (3P), intensidade nominal 2000 A, com 2 fusíveis de 1000 A cada um, de 378x450x374 mm, segundo EN 60947-3. (material) | 1.000 | 3198.00 | 3198.00 |
| mo003 | h | Oficial de 1ª electricista. (mão de obra) | 0.600 | 23.31 | 13.99 |
| % | % | Custos directos complementares | 2 % | 3211.99 | 64.24 |
|  |  | Custos directos |  |  | 3276.23 |
