# Seccionador

- Propriedade do ficheiro: CYPE INGENIEROS, S.A.
- Formato: FIEBDC-3/2002
- Moeda: EUR
- Custos indirectos: 3.00 %
- IVA: 23.00 %

## I Instalações

### IE Eléctricas

#### IEX Aparelhagem

**IEX215** Ud Seccionador.
Interruptor seccionador com comando rotativo, tetrapolar (4P), intensidade nominal 1600 A, com 2 fusíveis de 800 A cada um, de 498x356x240 mm. Totalmente montado, ligado e testado.
Inclui: Montagem e ligação do elemento.
Critério de medição de projecto: Número de unidades previstas, segundo documentação gráfica de Projecto.
Critério de medição de obra: Medir-se-á o número de unidades realmente executadas segundo especificações de Projecto.

| Código | Un | Descrição | Rendimento | Preço | Importância |
|---|---|---|---|---|---|
| mt35amc551pp | Ud | Interruptor seccionador com comando rotativo, tetrapolar (4P), intensidade nominal 1600 A, com 2 fusíveis de 800 A cada um, de 498x356x240 mm, segundo EN 60947-3. (material) | 1.000 | 1681.88 | 1681.88 |
| mo003 | h | Oficial de 1ª electricista. (mão de obra) | 0.700 | 23.31 | 16.32 |
| % | % | Custos directos complementares | 2 % | 1698.20 | 33.96 |
|  |  | Custos directos |  |  | 1732.16 |
