# Caixa de distribuição, modular

- Propriedade do ficheiro: CYPE INGENIEROS, S.A.
- Formato: FIEBDC-3/2002
- Moeda: EUR
- Custos indirectos: 3.00 %
- IVA: 23.00 %

## I Instalações

### IE Eléctricas

#### IEX Aparelhagem

**IEX400** Ud Caixa de distribuição, modular.
Caixa de distribuição de plástico, para encastrar, com porta cega, com graus de protecção IP40 e IK07, isolamento classe II, tensão nominal 400 V, para 24 módulos, em 2 filas, de 267x336x70 mm, com calha DIN, terminais de neutro e de terra, puxador de abertura e tampas cobre-módulos. Totalmente montada.
Inclui: Colocação e fixação do elemento.
Critério de medição de projecto: Número de unidades previstas, segundo documentação gráfica de Projecto.
Critério de medição de obra: Medir-se-á o número de unidades realmente executadas segundo especificações de Projecto.

| Código | Un | Descrição | Rendimento | Preço | Importância |
|---|---|---|---|---|---|
| mt35amc915khj | Ud | Caixa de distribuição de plástico, para encastrar, com porta cega, com graus de protecção IP40 e IK07, isolamento classe II, tensão nominal 400 V, para 24 módulos, em 2 filas, de 267x336x70 mm, com calha DIN, terminais de neutro e de terra, puxador de abertura e tampas cobre-módulos, inclusive acessórios de montagem, segundo EN 60670-1. (material) | 1.000 | 48.65 | 48.65 |
| mo003 | h | Oficial de 1ª electricista. (mão de obra) | 0.224 | 23.31 | 5.22 |
| % | % | Custos directos complementares | 2 % | 53.87 | 1.08 |
|  |  | Custos directos |  |  | 54.95 |
