# Fusível de facas

- Propriedade do ficheiro: CYPE INGENIEROS, S.A.
- Formato: FIEBDC-3/2002
- Moeda: EUR
- Custos indirectos: 3.00 %
- IVA: 23.00 %

## I Instalações

### IE Eléctricas

#### IEX Aparelhagem

**IEX305** Ud Fusível de facas.
Conjunto fusível, formado por fusível de facas, tipo gG, intensidade nominal 4 A, poder de corte 120 kA, tamanho T00 e base para fusível de facas, unipolar (1P), intensidade nominal 160 A. Totalmente montado, ligado e testado.
Inclui: Montagem e ligação do elemento.
Critério de medição de projecto: Número de unidades previstas, segundo documentação gráfica de Projecto.
Critério de medição de obra: Medir-se-á o número de unidades realmente executadas segundo especificações de Projecto.

| Código | Un | Descrição | Rendimento | Preço | Importância |
|---|---|---|---|---|---|
| mt35amc820aaa | Ud | Fusível de facas, tipo gG, intensidade nominal 4 A, poder de corte 120 kA, tamanho T00, segundo NP EN 60269-1. (material) | 1.000 | 5.85 | 5.85 |
| mt35amc830aa | Ud | Base para fusível de facas, unipolar (1P), intensidade nominal 160 A, segundo NP EN 60269-1. (material) | 1.000 | 6.71 | 6.71 |
| mo003 | h | Oficial de 1ª electricista. (mão de obra) | 0.200 | 23.31 | 4.66 |
| % | % | Custos directos complementares | 2 % | 17.22 | 0.34 |
|  |  | Custos directos |  |  | 17.56 |
