# Tubagem de polietileno (PE)

- Propriedade do ficheiro: CYPE INGENIEROS, S.A.
- Formato: FIEBDC-3/2002
- Moeda: EUR
- Custos indirectos: 3.00 %
- IVA: 23.00 %

## I Instalações

### IH Tubagens para fluidos

#### IHE Tubagens de polietileno

**IHE010** m Tubagem de polietileno (PE).
Tubagem formada por tubo de polietileno PE 100, de cor preto com bandas de cor azul, de 32 mm de diâmetro exterior e 2 mm de espessura, SDR17, PN=10 atm. Instalação enterrada. Inclusive acessórios e peças especiais.
Critérios considerados na determinação do preço da unidade de obra: O preço não inclui a escavação nem o enchimento da vala.
Inclui: Marcação. Colocação de tubos, acessórios e peças especiais. Realização de ensaios.
Critério de medição de projecto: Comprimento medido segundo documentação gráfica de Projecto.
Critério de medição de obra: Medir-se-á o comprimento realmente executado segundo especificações de Projecto.

| Código | Un | Descrição | Rendimento | Preço | Importância |
|---|---|---|---|---|---|
| mt37tpa020bcg | m | Tubo de polietileno PE 100, de cor preto com bandas de cor azul, de 32 mm de diâmetro exterior e 2 mm de espessura, SDR17, PN=10 atm, segundo NP EN 12201-2, com o preço incrementado em 30% relativamente a acessórios e peças especiais. (material) | 1.000 | 1.53 | 1.53 |
| mo008 | h | Oficial de 1ª canalizador. (mão de obra) | 0.060 | 23.31 | 1.40 |
| mo107 | h | Ajudante de canalizador. (mão de obra) | 0.060 | 22.09 | 1.33 |
| % | % | Custos directos complementares | 2 % | 4.26 | 0.09 |
|  |  | Custos directos |  |  | 4.35 |
