# Tubagem multicamada de polietileno resistente à temperatura/alumínio/polietileno resistente à temperatura (PE-RT/Al/PE-RT)

- Propriedade do ficheiro: CYPE INGENIEROS, S.A.
- Formato: FIEBDC-3/2002
- Moeda: EUR
- Custos indirectos: 3.00 %
- IVA: 23.00 %

## I Instalações

### IH Tubagens para fluidos

#### IHM Tubagens multicamada

**IHM210** m Tubagem multicamada de polietileno resistente à temperatura/alumínio/polietileno resistente à temperatura (PE-RT/Al/PE-RT).
Tubagem formada por tubo multicamada de polietileno resistente à temperatura/alumínio/polietileno resistente à temperatura (PE-RT/Al/PE-RT), com a camada de alumínio sem soldadura, de 16 mm de diâmetro exterior e 2,0 mm de espessura, cor branca, fornecido em rolos. Instalação em superfície. Inclusive material auxiliar para montagem e fixação, acessórios e peças especiais.
Inclui: Marcação. Colocação e fixação de tubos, acessórios e peças especiais. Realização de ensaios.
Critério de medição de projecto: Comprimento medido segundo documentação gráfica de Projecto.
Critério de medição de obra: Medir-se-á o comprimento realmente executado segundo especificações de Projecto.

| Código | Un | Descrição | Rendimento | Preço | Importância |
|---|---|---|---|---|---|
| mt37tpu425a | Ud | Material auxiliar para montagem e fixação das tubagens multicamada de polietileno resistente à temperatura/alumínio/polietileno resistente à temperatura (PE-RT/Al/PE-RT), de 16 mm de diâmetro exterior. (material) | 1.000 | 0.16 | 0.16 |
| mt37tpu025ig | m | Tubo multicamada de polietileno resistente à temperatura/alumínio/polietileno resistente à temperatura (PE-RT/Al/PE-RT), com a camada de alumínio sem soldadura, de 16 mm de diâmetro exterior e 2,0 mm de espessura, cor branca, fornecido em rolos, segundo EN ISO 21003-2, com o preço incrementado em 30% relativamente a acessórios e peças especiais. (material) | 1.000 | 4.39 | 4.39 |
| op00ato010 |  | Aparafusadora. | 1.000 | 0.00 | 0.00 |
| op00mar010 |  | Martelo. | 1.000 | 0.00 | 0.00 |
| op00tal010 |  | Berbequim. | 1.000 | 0.00 | 0.00 |
| mo008 | h | Oficial de 1ª canalizador. (mão de obra) | 0.030 | 23.31 | 0.70 |
| mo107 | h | Ajudante de canalizador. (mão de obra) | 0.030 | 22.09 | 0.66 |
| % | % | Custos directos complementares | 2 % | 5.91 | 0.12 |
|  |  | Custos directos |  |  | 6.03 |
